# Specification (GAEB 90, DA81)
Currency: EUR EU

## Bill of quantities
Date: 10.06.26

### 0001 proteger

**0001.00001 Interruptores diferenciales, 4, 40 A, 0,03 A, Tipo A, high temperature 75°C, N izquierda, HD**
Interruptor diferencial independiente de la tensión de
alimentación para registrar corrientes de defecto
alternas y corrientes de defecto continuas pulsantes
especialmente adecuado para su uso en instalaciones
con temperaturas ambiente elevadas de hasta 75 °C
HD  versión para el uso en condiciones adversas
nivel de cableado doble en las partes superior e
inferior
Indicador de posición de conmutación y palanca de
conmutación multifuncional con las funciones de
"activación", "desactivación" y "disparado" (posición
central)
Ventana de visualización para etiquetas de rotulación

Tipo de corriente de defecto: A
Corriente de defecto asignada IΔn: 0,03 A
Posición del conductor neutro: izquierda
Anchura en módulos: 4
Número de polos (total): 4
Tensión asignada (CA): 230 V, 400 V
Intensidad asignada de CA (típica): 40 A
Frecuencia asignada: 50 Hz

Borne roscado arriba y abajo (Circuito de carga):
Sección de conexión unifilar: 1 conductor: 1,5 mm² ...
50 mm²; 2 conductor: 1,5 mm² ... 16 mm²
Sección de conexión multifilar: 1 conductor: 1,5 mm²
... 50 mm²; 2 conductor: 1,5 mm² ... 16 mm²
Sección de conexión de hilo fino: 1 conductor: 1,5 mm²
... 50 mm²; 2 conductor: 1,5 mm² ... 16 mm²
Sección de conexión AWG, unifilar: 15 ... 1
Sección de conexión AWG, multifilar: 15 ... 1
Sección de conexión AWG, hilo fino: 15 ... 1
Sección de conexión AWG, hilo fino con virola: 15 ... 1

Temperatura ambiente: mín. -25 °C ... máx. 75 °C

Tipo de carcasa: Carcasa de montaje en el cuadro de
distribución
Tipo de montaje : Regleta de montaje (35 mm)
Grado de protección: IP20 (montado: IP40)
Dimensiones: An 72 mm (4 Módulo) × Al 85 mm × Pr 75 mm

Normativas de construcción/Normas: VDE 0664-10, DIN EN
61008-1

Marca: Doepke o equivalente
Denominación del artículo: DFS 4 040-4/0,03-A HT HD75
Número de referencia: 09134830HD
marca o tipo elegidos: ___________/___________
Quantity: 1,000 Unid
