# Leistungsbeschreibung (GAEB 90, DA81)
Währung: EUR

## Leistungsverzeichnis
Datum: 01.09.26

### 0001 schützen

**0001.00001 FI-/LS-Kombination, 3p+N, 16 A, 0,03 A, 6 kA, C-Char., Typ F, kurzzeitverzögert**
Netzspannungsunabhängiger Fehlerstromschutzschalter
mit Überstromauslösung (RCBO) zur Erfassung von
Wechselfehler- und pulsierenden Gleichfehlerströmen
sensitiv für Fehlerströme und Mischfrequenzen von 10
Hz bis 1 kHz bei Verwendung von einphasigen
elektronischen Verbrauchern
geeignet zum nachträglichen Anbau von
Zusatzeinrichtungen

Auslösecharakteristik (MCB): C
Fehlerstromtyp: F
Bemessungsfehlerstrom IΔn: 0,03 A
kurzzeitverzögert (gewitterfest)
Neutralleiterposition: rechts
Breite in Teilungseinheiten: 4

Laststromkreis (Lasttrennkontakt):
Polzahl (gesamt): 4
Bemessungsspannung (AC): 230 V, 400 V
Bemessungsstrom AC (typ.): 16 A
Bemessungsfrequenz: 50 Hz, 60 Hz
max. Bemessungsschaltvermögen: 6 kA
Bemessungskurzschlussstrom: 6 kA
Bemessungsisolationsspannung: 440 V

Schraubklemme oben, unten (Laststromkreis):
Anschlussquerschnitt eindrähtig: 1-Leiter: 1 mm² ...
35 mm²; 2-Leiter: 1 mm² ... 10 mm²
Anschlussquerschnitt mehrdrähtig: 1-Leiter: 1 mm² ...
25 mm²; 2-Leiter: 1 mm² ... 10 mm²
Anschlussquerschnitt feindrähtig: 1-Leiter: 1 mm² ...
25 mm²; 2-Leiter: 1 mm² ... 10 mm²
Anschlussquerschnitt AWG, eindrähtig: 17 ... 2
Anschlussquerschnitt AWG, mehrdrähtig: 17 ... 3
Anschlussquerschnitt AWG, feindrähtig: 17 ... 3
Anschlussquerschnitt AWG, feindrähtig mit AEH: 1 ... 7
Umgebungstemperatur: min. -25 °C ... max. 40 °C

Gehäuseart: Verteilereinbaugehäuse
Montageart: Tragschiene (35 mm)
Schutzart: IP20 (eingebaut: IP40)
Abmessungen: B 70 mm (4 TE) × H 92 mm × T 74 mm

Bauvorschriften/Normen: EN 61009-1, EN 62423

Fabrikat: Doepke oder gleichwertig
Artikelbezeichnung: DRCBO 4 C16/0,03/3N-F
Bestellnummer: 09948624
gewähltes Fabrikat/Typ: ___________/___________
Menge: 1,000 Stk
