# Projekt
Specification (GAEB DA 2000 1.2, DA81)
Written by: myview DataGenerator GAEB, myview-GAEB-2000-Export, 22.03.2024

## LV
Date: 22.03.2024

### 01 protect

#### 01.01 Residual current circuit-breakers (RCCBs)

##### 01.01.01 Residual current type B

**01.01.01.001 Residual current circuit-breakers, four-pole, 40 A, 0.1 A, Type B NK, 60 Hz/290 V, 500 V, N left**
AC/DC sensitive residual current circuit-breakers (RCCBs) for detecting AC, pulsating and smooth DC residual currents
sensitive to residual currents and mixed frequencies from 0 Hz to 150 kHz
doubled wiring level above and below
switch position indicator and multifunction switch toggle with the functions "on", "off" and "tripped" (centre position)
viewing window for labels

Residual current type: B
Tripping characteristic curve: NK
Rated residual current IΔn: 0.1 A

short-time delayed (lightning-resistant)
Neutral conductor position: left
Module widths: 4
Number of poles: 4
Rated voltage (AC): 290 V, 500 V
Rated current AC (typ.): 40 A
Rated frequency: 60 Hz

screw-type terminal top and bottom (load circuit):
Cross section solid: 1-wire: 1.5 mm˛ ... 50 mm˛; 2-wire: 1.5 mm˛ ... 16 mm˛
Cross section stranded: 1-wire: 1.5 mm˛ ... 50 mm˛; 2-wire: 1.5 mm˛ ... 16 mm˛
Connecting capacity flexible: 1-wire: 1.5 mm˛ ... 50 mm˛; 2-wire: 1.5 mm˛ ... 16 mm˛
Cross section AWG, solid: 15 ... 1
Cross section AWG, stranded: 15 ... 1
Cross section AWG, flexible: 15 ... 1
Cross section AWG, flexible with ferrule: 15 ... 1

Ambient temperature: min. -25 °C ... max. 40 °C

Housing type: distribution board housing
Installation type: Mounting rail (35 mm)
Protection class: IP20 (installed: IP40)
Dimensions of transformer opening: W 72 mm (4 MW (module width)) × H 85 mm × D 75 mm

Design requirements/Standards: VDE 0664-10, VDE 0664-40, VDE 0664-400, ÖVE/ÖNORM E 8601, DIN EN 61008-1, EN 62423

Factory: Doepke or similar
Item designation: DFS 4 040-4/0,10-B NK Hz60 V500
Order number: 09135881
selected make/type: ___________/___________
Quantity: 1.000 Pcs
