# Projekt
Specification (GAEB DA 2000 1.2, DA81)
Written by: myview DataGenerator GAEB, myview-GAEB-2000-Export, 22.03.2024

## LV
Date: 22.03.2024

### 01 protect

#### 01.01 Residual current circuit-breakers (RCCBs)

##### 01.01.01 Residual current type A

**01.01.01.001 Residual current circuit-breakers, four-pole, 40 A, 0.3 A, Type A, with remote-tripping function, N left**
Mains voltage-independent residual current circuit-breaker (RCCB) for detecting AC residual currents and pulsating DC residual currents
with an additional signalling contact and terminals switched in parallel to the test key for activating the test device using external switching contacts
doubled wiring level above and below
switch position indicator and multifunction switch toggle with the functions "on", "off" and "tripped" (centre position)
viewing window for labels

Residual current type: A
Rated residual current IΔn: 0.3 A
Neutral conductor position: left
Module widths: 4.5
Number of poles: 4
Rated voltage (AC): 230 V, 400 V
Rated current AC (typ.): 40 A
Rated frequency: 50 Hz

remote trip (switching contact):
1 NC
Rated current AC (typ.): 6 A
Rated current DC (typ.): 1 A

control input:
Rated voltage (AC): 400 V

screw-type terminal top and bottom (load circuit):
Cross section solid: 1-wire: 1.5 mm² ... 50 mm²; 2-wire: 1.5 mm² ... 16 mm²
Cross section stranded: 1-wire: 1.5 mm² ... 50 mm²; 2-wire: 1.5 mm² ... 16 mm²
Connecting capacity flexible: 1-wire: 1.5 mm² ... 50 mm²; 2-wire: 1.5 mm² ... 16 mm²
Cross section AWG, solid: 15 ... 1
Cross section AWG, stranded: 15 ... 1
Cross section AWG, flexible: 15 ... 1
Cross section AWG, flexible with ferrule: 15 ... 1

screw-type terminal top, bottom (remote trip):
Cross section solid: 1-wire: 1 mm² ... 1.5 mm²; 2-wire: 1 mm² ... 1.5 mm²
Cross section stranded: 1-wire: 1 mm² ... 1.5 mm²; 2-wire: 1 mm² ... 1.5 mm²
Cross section flexible with ferrule: 1 mm² ... 1.5 mm²
Cross section AWG, solid: 17 ... 16
Cross section AWG, stranded: 17 ... 16
Cross section AWG, flexible with ferrule: 17 ... 16
Ambient temperature: min. -25 °C ... max. 40 °C

Housing type: distribution board housing
Installation type: Mounting rail (35 mm)
Protection class: IP20 (installed: IP40)
Dimensions of transformer opening: W 81 mm (4.5 MW (module width)) × H 85 mm × D 75 mm

Design requirements/Standards: VDE 0664-10, DIN EN 61008-1

Factory: Doepke or similar
Item designation: DFS 4 040-4/0,30-A FT
Order number: 09136921
selected make/type: ___________/___________
Quantity: 1.000 Pcs
