# Projekt
Leistungsbeschreibung (GAEB DA 2000 1.2, DA81)
Währung: EUR
Erstellt mit: myview DataGenerator GAEB, myview-GAEB-2000-Export, 22.03.2024

## LV
Datum: 22.03.2024

### 01 schützen

#### 01.01 Fehlerstromschutzschalter (RCCB)

##### 01.01.01 Fehlerstromtyp A

**01.01.01.001 FI-Schalter, vierpolig, 40 A, 0,5 A, Typ A, mit Fernauslösefunktion, N links**
Netzspannungsunabhängiger Fehlerstromschutzschalter (RCCB) zur Erfassung von Wechselfehler- und pulsierenden Gleichfehlerströmen
mit einem zusätzlichen Meldekontakt und parallel zur Prüftaste geschalteten Anschlussklemmen zum Aktivieren der Prüfeinrichtung durch externe Schaltkontakte
doppelte Verdrahtungsebene oben und unten
Schaltstellungsanzeige und Multifunktionsschaltknebel mit den Funktionen "ein", "aus" und "ausgelöst" (Mittelstellung)
Sichtfenster für Beschriftungsetiketten

Fehlerstromtyp: A
Bemessungsfehlerstrom IΔn: 0,5 A
Neutralleiterposition: links
Breite in Teilungseinheiten: 4,5
Polzahl (gesamt): 4
Bemessungsspannung (AC): 230 V, 400 V
Bemessungsstrom AC (typ.): 40 A
Bemessungsfrequenz: 50 Hz

Fernauslöser (Schaltkontakt):
1 Öffner
Bemessungsstrom AC (typ.): 6 A
Bemessungsstrom DC (typ.): 1 A

Steuereingang:
Bemessungsspannung (AC): 400 V

Schraubklemme oben und unten (Laststromkreis):
Anschlussquerschnitt eindrähtig: 1-Leiter: 1,5 mm² ... 50 mm²; 2-Leiter: 1,5 mm² ... 16 mm²
Anschlussquerschnitt mehrdrähtig: 1-Leiter: 1,5 mm² ... 50 mm²; 2-Leiter: 1,5 mm² ... 16 mm²
Anschlussquerschnitt feindrähtig: 1-Leiter: 1,5 mm² ... 50 mm²; 2-Leiter: 1,5 mm² ... 16 mm²
Anschlussquerschnitt AWG, eindrähtig: 15 ... 1
Anschlussquerschnitt AWG, mehrdrähtig: 15 ... 1
Anschlussquerschnitt AWG, feindrähtig: 15 ... 1
Anschlussquerschnitt AWG, feindrähtig mit AEH: 15 ... 1

Schraubklemme oben, unten (Fernauslöser):
Anschlussquerschnitt eindrähtig: 1-Leiter: 1 mm² ... 1,5 mm²; 2-Leiter: 1 mm² ... 1,5 mm²
Anschlussquerschnitt mehrdrähtig: 1-Leiter: 1 mm² ... 1,5 mm²; 2-Leiter: 1 mm² ... 1,5 mm²
Anschlussquerschnitt feindrähtig mit AEH: 1 mm² ... 1,5 mm²
Anschlussquerschnitt AWG, eindrähtig: 17 ... 16
Anschlussquerschnitt AWG, mehrdrähtig: 17 ... 16
Anschlussquerschnitt AWG, feindrähtig mit AEH: 17 ... 16
Umgebungstemperatur: min. -25 °C ... max. 40 °C

Gehäuseart: Verteilereinbaugehäuse
Montageart: Tragschiene (35 mm)
Schutzart: IP20 (eingebaut: IP40)
Abmessungen: B 81 mm (4,5 TE) × H 85 mm × T 75 mm

Bauvorschriften/Normen: VDE 0664-10, DIN EN 61008-1

Fabrikat: Doepke oder gleichwertig
Artikelbezeichnung: DFS 4 040-4/0,50-A FT
Bestellnummer: 09137921
gewähltes Fabrikat/Typ: ___________/___________
Menge: 1,000 Stk
