# Projekt
Specification (GAEB DA 2000 1.2, DA81)
Written by: myview DataGenerator GAEB, myview-GAEB-2000-Export, 22.03.2024

## LV
Date: 22.03.2024

### 01 protect

#### 01.01 Residual current circuit-breakers (RCCBs)

##### 01.01.01 Residual current type A

**01.01.01.001 Residual current circuit-breakers, four-pole, 100 A, 0.1 A, Type A, selective, N left**
Mains voltage-independent residual current circuit-breaker (RCCB) for detecting AC residual currents and pulsating DC residual currents
doubled wiring level above and below
switch position indicator and multifunction switch toggle with the functions "on", "off" and "tripped" (centre position)
viewing window for labels

Residual current type: A
Rated residual current IΔn: 0.1 A
selective design
Neutral conductor position: left
Module widths: 4
Number of poles: 4
Rated voltage (AC): 230 V, 400 V
Rated current AC (typ.): 100 A
Rated frequency: 50 Hz

screw-type terminal top and bottom (load circuit):
Cross section solid: 1-wire: 1.5 mm² ... 50 mm²; 2-wire: 1.5 mm² ... 16 mm²
Cross section stranded: 1-wire: 1.5 mm² ... 50 mm²; 2-wire: 1.5 mm² ... 16 mm²
Connecting capacity flexible: 1-wire: 1.5 mm² ... 50 mm²; 2-wire: 1.5 mm² ... 16 mm²
Cross section AWG, solid: 15 ... 1
Cross section AWG, stranded: 15 ... 1
Cross section AWG, flexible: 15 ... 1
Cross section AWG, flexible with ferrule: 15 ... 1

Ambient temperature: min. -25 °C ... max. 40 °C

Housing type: distribution board housing
Installation type: Mounting rail (35 mm)
Protection class: IP20 (installed: IP40)
Dimensions of transformer opening: W 72 mm (4 MW (module width)) × H 85 mm × D 75 mm

Design requirements/Standards: VDE 0664-10, DIN EN 61008-1

Factory: Doepke or similar
Item designation: DFS 4 100-4/0,10-A S
Order number: 09165905
selected make/type: ___________/___________
Quantity: 1.000 Pcs
