# Projekt
Specification (GAEB DA 2000 1.2, DA81)
Written by: myview DataGenerator GAEB, myview-GAEB-2000-Export, 22.03.2024

## LV
Date: 22.03.2024

### 01 proteger

#### 01.01 Interruptores diferenciales

##### 01.01.01 Tipo de corriente de defecto B

**01.01.01.001 Interruptores diferenciales, 4, 100 A, 0,1 A, Tipo B SK, 290 V, 500 V, N izquierda**
Interruptor diferencial sensible a todo tipo de corrientes para registrar corrientes de defecto alternas y corrientes de defecto continuas pulsantes y lisas
sensibles a corrientes de defecto y frecuencias mixtas de 0 Hz a 150 kHz
nivel de cableado doble en las partes superior e inferior
Indicador de posición de conmutación y palanca de conmutación multifuncional con las funciones de "activación", "desactivación" y "disparado" (posición central)
Ventana de visualización para etiquetas de rotulación

Tipo de corriente de defecto: B
Tipo de característica de disparo: SK
Corriente de defecto asignada IΔn: 0,1 A
breve tiempo de retardo (resistente a la intemperie)
Posición del conductor neutro: izquierda
Anchura en módulos: 4
Número de polos (total): 4
Tensión asignada (CA): 290 V, 500 V
Intensidad asignada de CA (típica): 100 A
Frecuencia asignada: 50 Hz

Borne roscado arriba y abajo (Circuito de carga):
Sección de conexión unifilar: 1 conductor: 1,5 mm² ... 50 mm²; 2 conductor: 1,5 mm² ... 16 mm²
Sección de conexión multifilar: 1 conductor: 1,5 mm² ... 50 mm²; 2 conductor: 1,5 mm² ... 16 mm²
Sección de conexión de hilo fino: 1 conductor: 1,5 mm² ... 50 mm²; 2 conductor: 1,5 mm² ... 16 mm²
Sección de conexión AWG, unifilar: 15 ... 1
Sección de conexión AWG, multifilar: 15 ... 1
Sección de conexión AWG, hilo fino: 15 ... 1
Sección de conexión AWG, hilo fino con virola: 15 ... 1

Temperatura ambiente: mín. -25 °C ... máx. 40 °C

Tipo de carcasa: Carcasa de montaje en el cuadro de distribución
Tipo de montaje : Regleta de montaje (35 mm)
Grado de protección: IP20 (montado: IP40)
Dimensiones: An 72 mm (4 Módulo) × Al 85 mm × Pr 75 mm

Normativas de construcción/Normas: VDE 0664-10, VDE 0664-40, ÖVE/ÖNORM E 8601, DIN EN 61008-1, EN 62423

Marca: Doepke o equivalente
Denominación del artículo: DFS 4 100-4/0,10-B SK V500
Número de referencia: 09165984
marca o tipo elegidos: ___________/___________
Quantity: 1,000 Unid
