# Projekt
Leistungsbeschreibung (GAEB DA 2000 1.2, DA81)
Währung: EUR
Erstellt mit: myview DataGenerator GAEB, myview-GAEB-2000-Export, 22.03.2024

## LV
Datum: 22.03.2024

### 01 schützen

#### 01.01 Fehlerstromschutzschalter (RCCB)

##### 01.01.01 Fehlerstromtyp B

**01.01.01.001 FI-Schalter, vierpolig, 100 A, 0,3 A, Typ B NK, N links**
Allstromsensitiver Fehlerstromschutzschalter (RCCB) zur Erfassung von Wechsel-, pulsierenden und glatten Gleichfehlerströmen
sensitiv für Fehlerströme und Mischfrequenzen von 0 Hz bis 150 kHz
doppelte Verdrahtungsebene oben und unten
Schaltstellungsanzeige und Multifunktionsschaltknebel mit den Funktionen "ein", "aus" und "ausgelöst" (Mittelstellung)
Sichtfenster für Beschriftungsetiketten

Fehlerstromtyp: B
Auslösekennlinientyp: NK
Bemessungsfehlerstrom IΔn: 0,3 A
kurzzeitverzögert (gewitterfest)
Neutralleiterposition: links
Breite in Teilungseinheiten: 4
Polzahl (gesamt): 4
Bemessungsspannung (AC): 230 V, 400 V
Bemessungsstrom AC (typ.): 100 A
Bemessungsfrequenz: 50 Hz

Schraubklemme oben und unten (Laststromkreis):
Anschlussquerschnitt eindrähtig: 1-Leiter: 1,5 mm² ... 50 mm²; 2-Leiter: 1,5 mm² ... 16 mm²
Anschlussquerschnitt mehrdrähtig: 1-Leiter: 1,5 mm² ... 50 mm²; 2-Leiter: 1,5 mm² ... 16 mm²
Anschlussquerschnitt feindrähtig: 1-Leiter: 1,5 mm² ... 50 mm²; 2-Leiter: 1,5 mm² ... 16 mm²
Anschlussquerschnitt AWG, eindrähtig: 15 ... 1
Anschlussquerschnitt AWG, mehrdrähtig: 15 ... 1
Anschlussquerschnitt AWG, feindrähtig: 15 ... 1
Anschlussquerschnitt AWG, feindrähtig mit AEH: 15 ... 1

Umgebungstemperatur: min. -25 °C ... max. 40 °C

Gehäuseart: Verteilereinbaugehäuse
Montageart: Tragschiene (35 mm)
Schutzart: IP20 (eingebaut: IP40)
Abmessungen: B 72 mm (4 TE) × H 85 mm × T 75 mm

Zertifizierungen: VDE
Bauvorschriften/Normen: VDE 0664-10, VDE 0664-40, VDE 0664-400, ÖVE/ÖNORM E 8601, DIN EN 61008-1, EN 62423

Fabrikat: Doepke oder gleichwertig
Artikelbezeichnung: DFS 4 100-4/0,30-B NK
Bestellnummer: 09166995
gewähltes Fabrikat/Typ: ___________/___________
Menge: 1,000 Stk
