# Projekt
Leistungsbeschreibung (GAEB DA 2000 1.2, DA81)
Währung: EUR
Erstellt mit: myview DataGenerator GAEB, myview-GAEB-2000-Export, 22.03.2024

## LV
Datum: 22.03.2024

### 01 schützen

#### 01.01 Leistungsschalter mit Fehlerstromschutz (CBR)

##### 01.01.01 Fehlerstromtyp B

**01.01.01.001 FI/Leistungsschalter, 4-polig, 250 A, 0,03 A, Typ B NK**
Leistungsschalter mit Fehlerstromauslöser (CBR), 4polig, in Kompaktbauweise, mit kurzschlussstrombegrenzendem Kontaktsystem, mit einstellbaren thermomagnetischen Auslösern, mit Kipphebel und 3 Schaltstellungen (Aus, Ausgelöst und Ein), entsprechend IEC/EN 60947-2, DIN VDE 0660.

Fehlerstromtyp: B
Auslösekennlinientyp: NK
Bemessungsfehlerstrom IΔn: 0,03 A
kurzzeitverzögert (gewitterfest)
Neutralleiterposition: links
Bemessungsbetriebsspannung: 400 V AC
Betriebsfrequenz: 50 Hz
Bemessungsstoßspannungsfestigkeit: 4 kV
Bemessungsdauerstrom: 250 A
Betriebstemperatur: min. -25 °C ... max. 70 °C
Mechanische Lebensdauer: 2000 Schaltspiele
Elektrische Lebensdauer AC-1: 10000 Schaltspiele
Überlastauslöser: 0,8 - 1 x Ir
Unverzögerter Kurzschlussauslöser Ii: 6 - 10 x Iu
Hilfsschalter integriert: 1 Schließer, 1 Öffner, 0 Wechsler

Rahmenklemme oben und unten (Laststromkreis):
Klemmbereich: min. 4 mm² ... max. 185 mm²
Anschlussquerschnitt eindrähtig: 1-Leiter: 4 mm² ... 16 mm²; 2-Leiter: 4 mm² ... 16 mm²
Anschlussquerschnitt mehrdrähtig: 1-Leiter: 25 mm² ... 185 mm²; 2-Leiter: 25 mm² ... 70 mm²

Gehäuseart: Aufputzgehäuse
Montageart: Wandmontage
Schutzart: IP20 (eingebaut: IP40)
Abmessungen: B 140 mm × H 291 mm × T 103 mm

Bauvorschriften/Normen: DIN IEC 60755, EN 60947-2, EN 60947-2 Anhang B, VDE 0660-101

Fabrikat: Doepke oder gleichwertig
Artikelbezeichnung: DFL 8 250-4/0,03-B NK
Bestellnummer: 09214783
gewähltes Fabrikat/Typ: ___________/___________
Menge: 1,000 Stk
