# Projekt
Specification (GAEB DA 2000 1.2, DA81)
Written by: myview DataGenerator GAEB, myview-GAEB-2000-Export, 22.03.2024

## LV
Date: 22.03.2024

### 01 protect

#### 01.01 Residual current circuit-breakers (RCCBs)

##### 01.01.01 Residual current type A

**01.01.01.001 Residual current circuit-breakers, two-pole, 25 A, 0.03 A, Type A, Selftest, N right**
Residual current circuit-breaker (RCCB) with uninterruptible, automatic and regular function test for the residual current circuit-breaker. The self-test is performed monthly. LEDs and a configurable auxiliary contact signal that the self-test is ready. The self-test can be switched on or off using a simple slider.
doubled wiring level above and below
switch position indicator and multifunction switch toggle with the functions "on", "off" and "tripped" (centre position)
viewing window for labels

Residual current type: A
Rated residual current IΔn: 0.03 A

short-time delayed (lightning-resistant)
Neutral conductor position: right
Module widths: 5
Number of poles: 2
Rated voltage (AC): 230 V
Rated current AC (typ.): 25 A
Rated frequency: 50 Hz

auxiliary switches (semiconductor):
Rated voltage (AC): 5 V ... 230 V
max. Rated current AC: 0.1 A
Rated frequency: 50 Hz
Rated voltage (DC): 5 V ... 230 V
max. Rated current DC: 0.1 A

screw-type terminal top and bottom (load circuit):
Cross section solid: 1-wire: max. 35 mm²
Connecting capacity flexible: 1-wire: max. 35 mm²

screw-type terminal bottom (auxiliary switches):
Clamping area: max. 2.5 mm²
Ambient temperature: min. -25 °C ... max. 60 °C

Housing type: distribution board housing
Installation type: Mounting rail (35 mm)
Protection class: IP20 (installed: IP40)
Dimensions of transformer opening: W 90 mm (5 MW (module width)) × H 106 mm × D 73.5 mm

Certifications: VDE
Design requirements/Standards: DIN EN 61008-1, VDE 0664-120 (Annex M)

Factory: Doepke or similar
Item designation: DRCCB 5 ST 025-2/0,03-A
Order number: 09421501
selected make/type: ___________/___________
Quantity: 1.000 Pcs
