# Projekt
Leistungsbeschreibung (GAEB DA 2000 1.2, DA81)
Währung: EUR
Erstellt mit: myview DataGenerator GAEB, myview-GAEB-2000-Export, 22.03.2024

## LV
Datum: 22.03.2024

### 01 schützen

#### 01.01 Fehlerstromschutzschalter (RCCB)

##### 01.01.01 Fehlerstromtyp A

**01.01.01.001 FI-Schalter, vierpolig, 40 A, 0,03 A, Typ A, Selftest Restart, N rechts**
Automatische Wiedereinschalteinrichtung (ARD) mit angebautem Fehlerstromschutzschalter (RCCB) zur automatischen Wiedereinschaltung des FI-Schutzschalters nach einer Auslösung und mit unterbrechungsfreiem, automatischem und regelmäßigem Funktionstest des FI-Schutzschalters. Mit automatischer Isolationsprüfung vor dem Wiedereinschaltversuch. Kein Wiedereinschaltversuch bei vorliegendem Fehler. Integrierter, konfigurierbarer potenzialfreier Kontakt und LEDs zur Signalisierung des Betriebszustandes. Mit Schieber für das Aktivieren/Deaktivieren der Wiedereinschaltfunktion.
doppelte Verdrahtungsebene oben und unten
Schaltstellungsanzeige und Multifunktionsschaltknebel mit den Funktionen "ein", "aus" und "ausgelöst" (Mittelstellung)
Sichtfenster für Beschriftungsetiketten

Fehlerstromtyp: A
Bemessungsfehlerstrom IΔn: 0,03 A
kurzzeitverzögert (gewitterfest)
Neutralleiterposition: rechts
Breite in Teilungseinheiten: 7
Polzahl (gesamt): 4
Bemessungsspannung (AC): 230 V, 400 V
Bemessungsstrom AC (typ.): 40 A
Bemessungsfrequenz: 50 Hz

Hilfsschalter (Halbleiter):
Bemessungsspannung (AC): 5 V ... 230 V
max. Bemessungsstrom AC: 0,1 A
Bemessungsfrequenz: 50 Hz
Bemessungsspannung (DC): 5 V ... 230 V
max. Bemessungsstrom DC: 0,1 A

Schraubklemme oben und unten (Laststromkreis):
Anschlussquerschnitt eindrähtig: 1-Leiter: max. 35 mm²
Anschlussquerschnitt feindrähtig: 1-Leiter: max. 35 mm²

Schraubklemme unten (Hilfsschalter):
Klemmbereich: max. 2,5 mm²
Umgebungstemperatur: min. -25 °C ... max. 60 °C

Gehäuseart: Verteilereinbaugehäuse
Montageart: Tragschiene (35 mm)
Schutzart: IP20 (eingebaut: IP40)
Abmessungen: B 124,8 mm (7 TE) × H 106 mm × T 73,5 mm

Bauvorschriften/Normen: EN 50557, DIN EN 61008-1

Fabrikat: Doepke oder gleichwertig
Artikelbezeichnung: DRCCB 5 STR 040-4/0,03-A
Bestellnummer: 09431504
gewähltes Fabrikat/Typ: ___________/___________
Menge: 1,000 Stk
