# Projekt
Leistungsbeschreibung (GAEB DA 2000 1.2, DA81)
Währung: EUR
Erstellt mit: myview DataGenerator GAEB, myview-GAEB-2000-Export, 22.03.2024

## LV
Datum: 22.03.2024

### 01 schalten

#### 01.01 Dämmerungsschalter

##### 01.01.01 Außenmontage

**01.01.01.001 Dämmerungsschalter, 230 V AC, 16 A, signalweiß**
Dämmerungsschalter 1 lux - 200 lux für Wand- und Mastmontage
Einstellbarkeit Einschaltschwelle Dämmerung: stufenlos, logarithmisch
Einschaltschwellenbereich Dämmerung: 1 lux ... 200 lux
Ausschaltschwellenbereich Dämmerung: 1 lux ... 200 lux
Hysteresefaktor Ausschaltschwelle Dämmerung: 1,5
Einschaltverzögerungsbereich: max. 10 s
Ausschaltverzögerungsbereich: max. 40 s

Laststromkreis (Relais):
1 Schließer
Polzahl (gesamt): 1
Bemessungsspannung (AC): 230 V
Bemessungsstrom AC (typ.): 16 A
Bemessungsfrequenz: 50 Hz
max. Bemessungsleistung: 4000 VA

Betriebsspannung (AC): 230 V (207 V ... 253 V)
Betriebsfrequenz: 50 Hz
Gehäusefarbe: signalweiß (ähnlich RAL 9003)

Gehäuseart: Aufputzgehäuse
Montageart: Mastmontage
Schutzart: IP54
Abmessungen: B 70 mm × H 90 mm × T 53 mm

Zertifizierungen: VDE
Bauvorschriften/Normen: EN 60669-1

Fabrikat: Doepke oder gleichwertig
Artikelbezeichnung: Dasy 016-2 230 V - we
Bestellnummer: 09500042
gewähltes Fabrikat/Typ: ___________/___________
Menge: 1,000 Stk
