# Projekt
Specification (GAEB DA 2000 1.2, DA81)
Written by: myview DataGenerator GAEB, myview-GAEB-2000-Export, 22.03.2024

## LV
Date: 22.03.2024

### 01 switch

#### 01.01 Twilight switches

##### 01.01.01 Mounting on mounting rails

**01.01.01.001 Twilight switches, 230 V AC, with light sensor, REG**
Twilight switch for installation in distributors with light sensor LF 1 for automatic lighting control.
Adjustability, switch-on threshold twilight: Smooth, logarithmic
Switch-on threshold range shading twilight: 2 lux ... 1000 lux
Adjustability of the switch-off threshold hysteresis factor: 1.5
Switch-on delay range: max. 60 s
Switch-off delay range: max. 40 s

load circuit (relays):
1 NO
Rated voltage (AC): 230 V
Rated current AC (typ.): 16 A
Rated frequency: 50 Hz
max. Rated power: 3680 VA

Operating voltage (AC): 230 V (207 V ... 253 V)
Operating frequency (fixed): 50 Hz
Housing colour: light grey (ähnlich RAL 7035)

Housing type: distribution board housing
Installation type: Mounting rail (35 mm)
Protection class: IP20
Dimensions of transformer opening: W 35 mm (2 MW (module width)) × H 85 mm × D 65 mm

Design requirements/Standards: EN 60669-1

Factory: Doepke or similar
Item designation: EDS 16 mit LF 1
Order number: 09500110
selected make/type: ___________/___________
Quantity: 1.000 Pcs
