# Projekt
Leistungsbeschreibung (GAEB DA 2000 1.2, DA81)
Währung: EUR
Erstellt mit: myview DataGenerator GAEB, myview-GAEB-2000-Export, 22.03.2024

## LV
Datum: 22.03.2024

### 01 schalten

#### 01.01 Dämmerungsschalter

##### 01.01.01 Tragschienenmontage

**01.01.01.001 Dämmerungsschalter, 230 V AC, ohne Lichtsensor, REG**
Dämmerungsschalter für den Verteilereinbau zur automatischen Beleuchtungssteuerung.
Einstellbarkeit Einschaltschwelle Dämmerung: stufenlos, logarithmisch
Einschaltschwellenbereich Dämmerung: 2 lux ... 1000 lux
Hysteresefaktor Ausschaltschwelle Dämmerung: 1,5
Einschaltverzögerungsbereich: max. 60 s
Ausschaltverzögerungsbereich: max. 40 s

Laststromkreis (Relais):
1 Schließer
Bemessungsspannung (AC): 230 V
Bemessungsstrom AC (typ.): 16 A
Bemessungsfrequenz: 50 Hz
max. Bemessungsleistung: 3680 VA

Betriebsspannung (AC): 230 V (207 V ... 253 V)
Betriebsfrequenz: 50 Hz
Gehäusefarbe: lichtgrau (ähnlich RAL 7035)

Gehäuseart: Verteilereinbaugehäuse
Montageart: Tragschiene (35 mm)
Schutzart: IP20
Abmessungen: B 35 mm (2 TE) × H 85 mm × T 65 mm

Bauvorschriften/Normen: EN 60669-1

Fabrikat: Doepke oder gleichwertig
Artikelbezeichnung: EDS 16 ohne LF 1
Bestellnummer: 09500121
gewähltes Fabrikat/Typ: ___________/___________
Menge: 1,000 Stk
