# Projekt
Specification (GAEB DA 2000 1.2, DA81)
Written by: myview DataGenerator GAEB, myview-GAEB-2000-Export, 22.03.2024

## LV
Date: 22.03.2024

### 01 switch

#### 01.01 Timers

##### 01.01.01 Timers

**01.01.01.001 Digital day and week time switch, 1 CO, 230 V AC**
electronic time switch with LC display and menu-guided operation
Time programmes: holiday program, daily program, weekly program, impulse program
Time switch functions: automatic daylight saving time adjustment, quartz-controlled, Manual operation possible, potential-free switching contact
Time switch, number of memory slots: 32
Switching interval: min. 1 min ... max. 1 w
power reserve with battery: 35000 h
Pulse duration: min. 1 s ... max. 59 s

load circuit (relays):
1 CO
Rated voltage (AC): 250 V
Rated current AC (typ.): 16 A
Rated frequency: 45 Hz ... 60 Hz

Operating voltage (AC): 230 V

Operating position: optional

Housing type: distribution board housing
Installation type: Mounting rail (35 mm)
Protection class: IP20
Dimensions of transformer opening: W 32 mm (2 MW (module width)) × H 90 mm × D 66 mm

Design requirements/Standards: EN 60529, EN 60335-1

Factory: Doepke or similar
Item designation: Data Micro +
Order number: 09800031
selected make/type: ___________/___________
Quantity: 1.000 Pcs
