# Projekt
Specification (GAEB DA 2000 1.2, DA81)
Written by: myview DataGenerator GAEB, myview-GAEB-2000-Export, 22.03.2024

## LV
Date: 22.03.2024

### 01 switch

#### 01.01 Switch-disconnectors

##### 01.01.01 compact

**01.01.01.001 switch-disconnectors, 80 A, 2 NO**
switch-disconnectors
double-sided two-tier terminals for large conductor cross-section and busbar
Switch position indicator
Viewing window for labels

load circuit (load disconnect contact):
2 NO
Number of poles: 2
Rated voltage (AC): 230 V
Rated current AC (typ.): 80 A
Rated frequency: 50 Hz, 60 Hz
max. Total rated switching capacity: 10 kA
Rated insulation voltage: 400 V

screw-type terminal top and bottom (load circuit):
Cross section solid: 1-wire: 1.5 mm˛ ... 50 mm˛; 2-wire: 1.5 mm˛ ... 16 mm˛
Cross section stranded: 1-wire: 1.5 mm˛ ... 50 mm˛; 2-wire: 1.5 mm˛ ... 16 mm˛
Connecting capacity flexible: 1-wire: 1.5 mm˛ ... 35 mm˛; 2-wire: 1.5 mm˛ ... 16 mm˛
Cross section AWG, solid: 15 ... 1
Cross section AWG, stranded: 15 ... 1
Cross section AWG, flexible: 15 ... 1

Design requirements/Standards: EN 60947-3, EN 60068-2-30

Factory: Doepke or similar
Item designation: DHS 2-080
Order number: 09900006
selected make/type: ___________/___________
Quantity: 1.000 Pcs
