# Projekt
Leistungsbeschreibung (GAEB DA 2000 1.2, DA81)
Währung: EUR
Erstellt mit: myview DataGenerator GAEB, myview-GAEB-2000-Export, 22.03.2024

## LV
Datum: 22.03.2024

### 01 schalten

#### 01.01 Lasttrennschalter

##### 01.01.01 kompakt

**01.01.01.001 Lasttrennschalter, 125 A, 4 S, N rechts**
Lasttrennschalter
beidseitige Doppelstockklemmen für großen Leiterquerschnitt u. Sammelschiene
Schaltstellungsanzeige
Sichtfenster für Beschriftungsetiketten

Laststromkreis (Lasttrennkontakt):
4 Schließer
Polzahl (gesamt): 4
Bemessungsspannung (AC): 230 V, 400 V
Bemessungsstrom AC (typ.): 125 A
Bemessungsfrequenz: 50 Hz, 60 Hz
max. Bemessungsschaltvermögen: 10 kA
Bemessungsisolationsspannung: 400 V

Schraubklemme oben und unten (Laststromkreis):
Anschlussquerschnitt eindrähtig: 1-Leiter: 1,5 mm² ... 50 mm²; 2-Leiter: 1,5 mm² ... 16 mm²
Anschlussquerschnitt mehrdrähtig: 1-Leiter: 1,5 mm² ... 50 mm²; 2-Leiter: 1,5 mm² ... 16 mm²
Anschlussquerschnitt feindrähtig: 1-Leiter: 1,5 mm² ... 35 mm²; 2-Leiter: 1,5 mm² ... 16 mm²
Anschlussquerschnitt AWG, eindrähtig: 15 ... 1
Anschlussquerschnitt AWG, mehrdrähtig: 15 ... 1
Anschlussquerschnitt AWG, feindrähtig: 15 ... 1

Bauvorschriften/Normen: EN 60947-3, EN 60068-2-30

Fabrikat: Doepke oder gleichwertig
Artikelbezeichnung: DHS 4-125 R
Bestellnummer: 09900016
gewähltes Fabrikat/Typ: ___________/___________
Menge: 1,000 Stk
