# Projekt
Specification (GAEB DA 2000 1.2, DA81)
Written by: myview DataGenerator GAEB, myview-GAEB-2000-Export, 22.03.2024

## LV
Date: 22.03.2024

### 01 proteger

#### 01.01 Interruptores magnetotérmicos

##### 01.01.01 Versión para el sector artesanal, 6 kA, corriente continua

**01.01.01.001 Interruptores magnetotérmicos, B-Característica, 6 A/125 V DC, 6 kA, para circuitos eléctricos de CC**
Interruptores magnetotérmicos (MCB) con una alta capacidad de conmutación asignada de 6 kA para redes de abastecimiento de corriente continua en edificios de viviendas, edificios funcionales y edificios de uso comercial
con bornes de tornillo con abrazadera de protección contra tirones arriba y abajo
fijación rápida especial para extraer varios interruptores magnetotérmicos de los puntos de conexión inferior o superior de la barra
ventana para etiquetas abatible y de gran tamaño para sujetar y proteger la etiqueta de forma segura
Posibilidad de utilizar barras de cableado convencionales
Indicador de la posición de conmutación ON/OFF en la palanca de conmutación
Accesorios reequipables a posteriori en la parte derecha
software de etiquetado gratuito

Característica de disparo (interruptores magnetotérmicos): B
Número de polos: 1

Circuito de carga (Contacto seccionador):
1 Contacto de cierre
Número de polos (total): 1
Frecuencia asignada: 0 Hz
Tensión asignada (CC): 125 V
Intensidad asignada de CC (típica): 6 A
Tensión de aislamiento asignada: 2 kV
Capacidad de conmutación asignada según la norma EN 60898 a 230 V: 6 kA
Capacidad de conmutación asignada según la norma EN 60898 a 400 V: 6 kA

Bornes de tornillos con abrazadera de protección contra tirones arriba (Circuito de carga):
Sección de conexión unifilar: 1 conductor: 0,5 mm² ... 25 mm²
Sección de conexión multifilar: 1 conductor: 1,5 mm² ... 25 mm²
Sección de conexión de hilo fino: 1 conductor: 1 mm² ... 16 mm²
Sección de conexión, hilo fino con virola: 0,5 mm² ... 16 mm²

Bornes de tornillos con abrazadera de protección contra tirones abajo (Circuito de carga):
Sección de conexión unifilar: 1 conductor: 0,5 mm² ... 35 mm²
Sección de conexión multifilar: 1 conductor: 1,5 mm² ... 35 mm²
Sección de conexión de hilo fino: 1 conductor: 1 mm² ... 25 mm²
Sección de conexión, hilo fino con virola: 0,5 mm² ... 16 mm²

Temperatura ambiente: mín. -25 °C ... máx. 55 °C

Tipo de carcasa: Carcasa de montaje en el cuadro de distribución
Tipo de montaje : Regleta de montaje (35 mm)
Grado de protección: IP20
Dimensiones: An 17,7 mm (1 Módulo) × Al 82,5 mm × Pr 74 mm

Normativas de construcción/Normas: IEC 60898-3, VDE 0641-13

Marca: Doepke o equivalente
Denominación del artículo: DLS 6hdc B6-1
Número de referencia: 09912019
marca o tipo elegidos: ___________/___________
Quantity: 1,000 Unid
