# Projekt
Specification (GAEB DA 2000 1.2, DA81)
Written by: myview DataGenerator GAEB, myview-GAEB-2000-Export, 29.03.2024

## LV
Date: 29.03.2024

### 001 protect

#### 001.001 Miniature circuit-breaker (MCB)

**001.001.001 Circuit-breakers, C-characteristic, 16 A/125 V DC, 6 kA, for DC circuits**
Miniature circuit-breaker (MCB) with high rated switching capacity of 6 kA for DC networks in residential and purpose-built buildings or buildings for commercial use
with strain-relief clamps at top and bottom
special quick fastening for removal of multiple miniature circuit-breakers from the bottom or top interconnection
large, folding label window for a secure hold and protection of the label
use of conventional wiring rails
ON/OFF switch position indicator on the switch toggle
accessories retro-fittable on the right
labelling software free of charge

Tripping characteristic: C
Number of poles: 1

load circuit (load disconnect contact):
1 NO
Number of poles: 1
Rated frequency: 0 Hz
Rated voltage (DC): 125 V
Rated current DC (typ.): 16 A
Rated insulation voltage: 2 kV
Rated switching capacity as of EN 60898 at 230 V: 6 kA
Rated switching capacity as of EN 60898 at 400 V: 6 kA

screw terminals with strain-relief clamp top (load circuit):
Cross section solid: 1-wire: 0.5 mm² ... 25 mm²
Cross section stranded: 1-wire: 1.5 mm² ... 25 mm²
Connecting capacity flexible: 1-wire: 1 mm² ... 16 mm²
Cross section flexible with ferrule: 0.5 mm² ... 16 mm²

screw terminals with strain-relief clamp bottom (load circuit):
Cross section solid: 1-wire: 0.5 mm² ... 35 mm²
Cross section stranded: 1-wire: 1.5 mm² ... 35 mm²
Connecting capacity flexible: 1-wire: 1 mm² ... 25 mm²
Cross section flexible with ferrule: 0.5 mm² ... 16 mm²

Ambient temperature: min. -25 °C ... max. 55 °C

Housing type: distribution board housing
Installation type: Mounting rail (35 mm)
Protection class: IP20
Dimensions of transformer opening: W 17.7 mm (1 MW (module width)) × H 82.5 mm × D 74 mm

Design requirements/Standards: IEC 60898-3, VDE 0641-13

Factory: Doepke or similar
Item designation: DLS 6hdc C16-1
Order number: 09912203
selected make/type: ___________/___________
Quantity: 1.000 Pcs
