# Projekt
Leistungsbeschreibung (GAEB DA 2000 1.2, DA81)
Währung: EUR
Erstellt mit: myview DataGenerator GAEB, myview-GAEB-2000-Export, 22.03.2024

## LV
Datum: 22.03.2024

### 01 schützen

#### 01.01 Leitungsschutzschalter (MCB)

##### 01.01.01 Ausführung Handwerk, 6 kA

**01.01.01.001 LS-Schalter, B-Charakteristik, 13 A/230 V, 400 V AC, 6 kA, für das Handwerk**
Leitungsschutzschalter (MCB) mit hohem Bemessungsschaltvermögen von 6 kA für Wohngebäude und Zweck- bzw. gewerblich genutzte Gebäude
mit Zugbügelklemmen oben und unten
spezielle Schnellbefestigung zur Entnahme auch mehrerer Leitungsschutzschalter aus dem unteren oder oberen Schienenverbund
großes, klappbares Beschriftungsfenster für einen sicheren Halt und Schutz des Etiketts
Verwendung von handelsüblichen Verdrahtungsschienen möglich
ON/OFF-Schaltstellungsanzeige am Schaltknebel
Zubehör rechts nachrüstbar
kostenlose Beschriftungssoftware

Auslösecharakteristik (MCB): B
Isolationsgruppe (250 V AC): C
Isolationsgruppe (400 V AC): B

Laststromkreis (Lasttrennkontakt):
3 Schließer
Polzahl (gesamt): 3
Bemessungsspannung (AC): 230 V, 400 V
Bemessungsstrom AC (typ.): 13 A
Bemessungsfrequenz: 50 Hz (16,67 Hz ... 60 Hz)
Bemessungsisolationsspannung: 2 kV
Bemessungsschaltvermögen nach EN 60898 bei 230 V: 6 kA
Bemessungsschaltvermögen nach EN 60898 bei 400 V: 6 kA

Zugbügelklemme oben (Laststromkreis):
Anschlussquerschnitt eindrähtig: 1-Leiter: 0,5 mm² ... 25 mm²
Anschlussquerschnitt mehrdrähtig: 1-Leiter: 1,5 mm² ... 25 mm²
Anschlussquerschnitt feindrähtig: 1-Leiter: 1 mm² ... 16 mm²
Anschlussquerschnitt feindrähtig mit AEH: 0,5 mm² ... 16 mm²

Zugbügelklemme unten (Laststromkreis):
Anschlussquerschnitt eindrähtig: 1-Leiter: 0,5 mm² ... 35 mm²
Anschlussquerschnitt mehrdrähtig: 1-Leiter: 1,5 mm² ... 35 mm²
Anschlussquerschnitt feindrähtig: 1-Leiter: 1 mm² ... 25 mm²
Anschlussquerschnitt feindrähtig mit AEH: 0,5 mm² ... 16 mm²

Umgebungstemperatur: min. -25 °C ... max. 55 °C

Gehäuseart: Verteilereinbaugehäuse
Montageart: Tragschiene (35 mm)
Schutzart: IP20
Abmessungen: B 53,1 mm (3 TE) × H 82,5 mm × T 74 mm

Zertifizierungen: VDE
Bauvorschriften/Normen: EN 60898-1, VDE 0641-11

Fabrikat: Doepke oder gleichwertig
Artikelbezeichnung: DLS 6h B13-3
Bestellnummer: 09914112
gewähltes Fabrikat/Typ: ___________/___________
Menge: 1,000 Stk
