# Projekt
Specification (GAEB DA 2000 1.2, DA81)
Written by: myview DataGenerator GAEB, myview-GAEB-2000-Export, 22.03.2024

## LV
Date: 22.03.2024

### 01 protect

#### 01.01 Miniature circuit-breaker (MCB)

##### 01.01.01 compact, 6 kA

**01.01.01.001 MCBs, C-characteristic, 16 A/230 V AC, 6 kA**
Miniature circuit-breakers (MCB) in compact design for export
space saving installation, switching position indicator red/green, protection against wires being lodged behind terminals, extensive range of accessories retrofittable

Tripping characteristic: C
Number of poles: 1+N

load circuit (load disconnect contact):
Number of poles: 2
Rated voltage (AC): 230 V
Rated current AC (typ.): 16 A
Rated frequency: 50 Hz, 60 Hz
Rated switching capacity as of EN 60898 at 230 V: 6 kA

screw-type terminal top and bottom (load circuit):
Cross section solid: 1-wire: 1 mm² ... 10 mm²
Cross section stranded: 1-wire: 1 mm² ... 10 mm²

Ambient temperature: min. -25 °C ... max. 50 °C

Housing type: distribution board housing
Installation type: Mounting rail (35 mm)
Protection class: IP40
Dimensions of transformer opening: W 17.8 mm (1 MW (module width)) × H 80 mm × D 72 mm

Design requirements/Standards: EN 60898-1

Factory: Doepke or similar
Item designation: ELS 3 C16/1+N
Order number: 09915034
selected make/type: ___________/___________
Quantity: 1.000 Pcs
