# Projekt
Leistungsbeschreibung (GAEB DA 2000 1.2, DA81)
Währung: EUR
Erstellt mit: myview DataGenerator GAEB, myview-GAEB-2000-Export, 22.03.2024

## LV
Datum: 22.03.2024

### 01 schützen

#### 01.01 Leitungsschutzschalter (MCB)

##### 01.01.01 Hochstrom, 15/20 kA

**01.01.01.001 MCB, C-Charakteristik, 63 A/230 V, 400 V AC, 63 A/120 V DC, 25 kA**
Kompakte Leitungsschutzschalter mit hohem Bemessungsschaltvermögen von 25 kA, beidseitigen Doppelstockklemmen für großen Leiterquerschnitt und Sammelschiene und Schaltstellungsanzeige

Auslösecharakteristik (MCB): C

Laststromkreis (Lasttrennkontakt):
3 Schließer
Polzahl (gesamt): 3
Bemessungsspannung (AC): 230 V, 400 V
Bemessungsstrom AC (typ.): 63 A
Bemessungsfrequenz: 50 Hz, 60 Hz
Bemessungsspannung (DC): 120 V
Bemessungsstrom DC (typ.): 63 A
Bemessungsisolationsspannung: 440 V
Bemessungsschaltvermögen nach IEC 60947-2 bei 230 V: 25 kA
Bemessungsschaltvermögen nach IEC 60947-2 bei 400 V: 25 kA

Liftklemme unverlierbar oben und unten (Laststromkreis):
Klemmbereich: min. 2,5 mm² ... max. 50 mm²
Anschlussquerschnitt eindrähtig: 1-Leiter: 2 mm² ... 50 mm²

Umgebungstemperatur: min. -25 °C ... max. 50 °C

Gehäuseart: Verteilereinbaugehäuse
Montageart: Tragschiene (35 mm)
Schutzart: IP20
Abmessungen: B 81 mm (4,5 TE) × H 90 mm × T 71,5 mm

Bauvorschriften/Normen: EN 60947-2

Fabrikat: Doepke oder gleichwertig
Artikelbezeichnung: DMCB 2 C063-3
Bestellnummer: 09915076
gewähltes Fabrikat/Typ: ___________/___________
Menge: 1,000 Stk
