# Projekt
Leistungsbeschreibung (GAEB DA 2000 1.2, DA81)
Währung: EUR
Erstellt mit: myview DataGenerator GAEB, myview-GAEB-2000-Export, 22.03.2024

## LV
Datum: 22.03.2024

### 01 schützen

#### 01.01 Leitungsschutzschalter (MCB)

##### 01.01.01 Ausführung Industrie, 10 kA

**01.01.01.001 LS-Schalter, B-Charakteristik, 50 A/230 V, 400 V AC, 50 A/125 V DC, 10 kA, für die Industrie**
Leitungsschutzschalter (MCB) mit besonders hohem Bemessungsschaltvermögen von 10 kA für industrielle Anwendungen
Zugbügelklemmen oben und unten
spezielle Schnellbefestigung zur Entnahme auch mehrerer Leitungsschutzschalter aus dem unteren oder oberen Schienenverbund
großes, klappbares Beschriftungsfenster für einen sicheren Halt und Schutz des Etiketts
Verwendung von handelsüblichen Verdrahtungsschienen möglich
ON/OFF-Schaltstellungsanzeige am Schaltknebel
Zubehör rechts nachrüstbar
kostenlose Beschriftungssoftware
Auslösecharakteristik (MCB): B
Isolationsgruppe (250 V AC): C
Isolationsgruppe (400 V AC): B

Laststromkreis (Lasttrennkontakt):
2 Schließer
Polzahl (gesamt): 2
Bemessungsspannung (AC): 230 V, 400 V
Bemessungsstrom AC (typ.): 50 A
Bemessungsfrequenz: 50 Hz (16,67 Hz ... 60 Hz)
Bemessungsspannung (DC): 125 V
Bemessungsstrom DC (typ.): 50 A
Bemessungsisolationsspannung: 2 kV
Bemessungsschaltvermögen nach EN 60898 bei 230 V: 10 kA
Bemessungsschaltvermögen nach EN 60898 bei 400 V: 10 kA

Zugbügelklemme oben (Laststromkreis):
Anschlussquerschnitt eindrähtig: 1-Leiter: 0,5 mm² ... 25 mm²
Anschlussquerschnitt mehrdrähtig: 1-Leiter: 1,5 mm² ... 25 mm²
Anschlussquerschnitt feindrähtig: 1-Leiter: 1 mm² ... 16 mm²
Anschlussquerschnitt feindrähtig mit AEH: 0,5 mm² ... 16 mm²

Zugbügelklemme unten (Laststromkreis):
Anschlussquerschnitt eindrähtig: 1-Leiter: 0,5 mm² ... 35 mm²
Anschlussquerschnitt mehrdrähtig: 1-Leiter: 1,5 mm² ... 35 mm²
Anschlussquerschnitt feindrähtig: 1-Leiter: 1 mm² ... 25 mm²
Anschlussquerschnitt feindrähtig mit AEH: 0,5 mm² ... 16 mm²

Umgebungstemperatur: min. -25 °C ... max. 55 °C

Gehäuseart: Verteilereinbaugehäuse
Montageart: Tragschiene (35 mm)
Schutzart: IP20
Abmessungen: B 35,4 mm (2 TE) × H 82,5 mm × T 74 mm

Zertifizierungen: VDE
Bauvorschriften/Normen: IEC 60898-1, DIN EN 60898-1, VDE 0641-11

Fabrikat: Doepke oder gleichwertig
Artikelbezeichnung: DLS 6i B50-2
Bestellnummer: 09916088
gewähltes Fabrikat/Typ: ___________/___________
Menge: 1,000 Stk
