# Projekt
Specification (GAEB DA 2000 1.2, DA81)
Written by: myview DataGenerator GAEB, myview-GAEB-2000-Export, 22.03.2024

## LV
Date: 22.03.2024

### 01 protect

#### 01.01 Miniature circuit-breaker (MCB)

##### 01.01.01 Industry design, 10 kA

**01.01.01.001 Circuit-breakers, K-characteristic, 16 A/230 V, 400 V AC, 16 A/60 V DC, 10 kA, for industrial facilities**
Miniature circuit-breakers (MCBs) of type DLS 6 are predominately used for overcurrent protection of cables and lines as per VDE 0100-430 and protection against electrical shock as per VDE 0100-410.
Devices of the i design are fitted with a peculiar high rated switching capacity of 10 kA for industrial applications and provide screw terminals with top and bottom strain-relief clamps.
special quick fastening for removal of multiple miniature circuit-breakers from the bottom or top interconnection
large, folding label window for a secure hold and protection of the label
use of conventional wiring rails
ON/OFF switch position indicator on the switch toggle
accessories retro-fittable on the right
labelling software free of charge

Tripping characteristic: K
Number of poles: 1
Insulation group (250 V AC): C
Isolation class (400 V AC): B

load circuit (load disconnect contact):
1 NO
Number of poles: 1
Rated voltage (AC): 230 V, 400 V
Rated current AC (typ.): 16 A
Rated frequency: 50 Hz (16.67 Hz ... 60 Hz)
Rated voltage (DC): 60 V
Rated current DC (typ.): 16 A
Rated insulation voltage: 2 kV
Rated switching capacity as of EN 60898 at 230 V: 10 kA

screw terminals with strain-relief clamp top (load circuit):
Cross section solid: 1-wire: 0.5 mm² ... 25 mm²
Cross section stranded: 1-wire: 1.5 mm² ... 25 mm²
Connecting capacity flexible: 1-wire: 1 mm² ... 16 mm²
Cross section flexible with ferrule: 0.5 mm² ... 16 mm²

screw terminals with strain-relief clamp bottom (load circuit):
Cross section solid: 1-wire: 0.5 mm² ... 35 mm²
Cross section stranded: 1-wire: 1.5 mm² ... 35 mm²
Connecting capacity flexible: 1-wire: 1 mm² ... 25 mm²
Cross section flexible with ferrule: 0.5 mm² ... 16 mm²

Ambient temperature: min. -25 °C ... max. 55 °C

Housing type: distribution board housing
Installation type: Mounting rail (35 mm)
Protection class: IP20
Dimensions of transformer opening: W 17.7 mm (1 MW (module width)) × H 82.5 mm × D 74 mm

Design requirements/Standards: IEC 60947-2, DIN EN 60947-2, VDE 0660-101

Factory: Doepke or similar
Item designation: DLS 6i K16-1
Order number: 09916563
selected make/type: ___________/___________
Quantity: 1.000 Pcs
