# Projekt
Specification (GAEB DA 2000 1.2, DA81)
Written by: myview DataGenerator GAEB, myview-GAEB-2000-Export, 22.03.2024

## LV
Date: 22.03.2024

### 01 proteger

#### 01.01 Interruptores magnetotérmicos

##### 01.01.01 Versión para el sector industrial, 10 kA

**01.01.01.001 Interruptores magnetotérmicos, K-Característica, 0,8 A/230 V AC, 10 kA, para el sector industrial**
Interruptores magnetotérmicos con alta capacidad de conmutación asignada de 10 kA para aplicaciones industriales
Bornes de tornillo con abrazadera de protección contra tirones en las partes superior e inferior
fijación rápida especial para extraer varios interruptores magnetotérmicos de los puntos de conexión inferior o superior de la barra
ventana para etiquetas abatible y de gran tamaño para sujetar y proteger la etiqueta de forma segura
Posibilidad de utilizar barras de cableado convencionales
Indicador de la posición de conmutación ON/OFF en la palanca de conmutación
Accesorios reequipables a posteriori en la parte derecha
software de etiquetado gratuito
Característica de disparo (interruptores magnetotérmicos): K
Número de polos: 1+N
Grupo de aislamiento (250 V CA):: C

Circuito de carga (Contacto seccionador):
2 Contacto de cierre
Número de polos (total): 2
Tensión asignada (CA): 230 V
Intensidad asignada de CA (típica): 0,8 A
Frecuencia asignada: 50 Hz (16,67 Hz ... 60 Hz)
Tensión de aislamiento asignada: 2 kV
Capacidad de conmutación asignada según la norma EN 60898 a 230 V: 10 kA
Capacidad de conmutación asignada según la norma EN 60898 a 400 V: 10 kA

Bornes de tornillos con abrazadera de protección contra tirones arriba (Circuito de carga):
Sección de conexión unifilar: 1 conductor: 0,5 mm² ... 25 mm²
Sección de conexión multifilar: 1 conductor: 1,5 mm² ... 25 mm²
Sección de conexión de hilo fino: 1 conductor: 1 mm² ... 16 mm²
Sección de conexión, hilo fino con virola: 0,5 mm² ... 16 mm²

Bornes de tornillos con abrazadera de protección contra tirones abajo (Circuito de carga):
Sección de conexión unifilar: 1 conductor: 0,5 mm² ... 35 mm²
Sección de conexión multifilar: 1 conductor: 1,5 mm² ... 35 mm²
Sección de conexión de hilo fino: 1 conductor: 1 mm² ... 25 mm²
Sección de conexión, hilo fino con virola: 0,5 mm² ... 16 mm²

Temperatura ambiente: mín. -25 °C ... máx. 55 °C

Tipo de carcasa: Carcasa de montaje en el cuadro de distribución
Tipo de montaje : Regleta de montaje (35 mm)
Grado de protección: IP20
Dimensiones: An 35,4 mm (2 Módulo) × Al 82,5 mm × Pr 74 mm

Normativas de construcción/Normas: IEC 60947-2, DIN EN 60947-2, VDE 0660-101

Marca: Doepke o equivalente
Denominación del artículo: DLS 6i K0,8-1+N
Número de referencia: 09916580
marca o tipo elegidos: ___________/___________
Quantity: 1,000 Unid
