# Projekt
Leistungsbeschreibung (GAEB DA 2000 1.2, DA81)
Währung: EUR
Erstellt mit: myview DataGenerator GAEB, myview-GAEB-2000-Export, 22.03.2024

## LV
Datum: 22.03.2024

### 01 schützen

#### 01.01 Leitungsschutzschalter (MCB)

##### 01.01.01 Ausführung Handwerk, 6 kA schraublos

**01.01.01.001 LS-Schalter, C-Charakteristik, 13 A/230 V, 400 V AC, 13 A/60 V DC, 6 kA, schraublos**
Leitungsschutzschalter (MCB) mit hohem Bemessungsschaltvermögen von 6 kA für den Wohnungsbau
schraublose Steckklemmen oben für eine schnelle Montage und Zugbügelklemmen unten
spezielle Schnellbefestigung zur Entnahme auch mehrerer Leitungsschutzschalter aus dem unteren oder oberen Schienenverbund
großes, klappbares Beschriftungsfenster für einen sicheren Halt und Schutz des Etiketts
Verwendung von handelsüblichen Verdrahtungsschienen möglich
ON/OFF-Schaltstellungsanzeige am Schaltknebel
Zubehör rechts nachrüstbar
kostenlose Beschriftungssoftware

Auslösecharakteristik (MCB): C
Isolationsgruppe (250 V AC): C
Isolationsgruppe (400 V AC): B

Laststromkreis (Lasttrennkontakt):
1 Schließer
Polzahl (gesamt): 1
Bemessungsspannung (AC): 230 V, 400 V min12 V)
Bemessungsstrom AC (typ.): 13 A
Bemessungsfrequenz: 50 Hz (16,67 Hz ... 60 Hz)
Bemessungsspannung (DC): 60 V
Bemessungsstrom DC (typ.): 13 A
Bemessungsisolationsspannung: 2 kV
Bemessungsschaltvermögen nach EN 60898 bei 230 V: 6 kA

Federkraftklemme oben (Laststromkreis):
Anschlussquerschnitt eindrähtig: 1-Leiter: 1 mm² ... 4 mm²
Anschlussquerschnitt mehrdrähtig: 1-Leiter: 1,5 mm² ... 4 mm²
Anschlussquerschnitt feindrähtig: 1-Leiter: 1 mm² ... 4 mm²

Zugbügelklemme unten (Laststromkreis):
Anschlussquerschnitt eindrähtig: 1-Leiter: 0,5 mm² ... 35 mm²
Anschlussquerschnitt mehrdrähtig: 1-Leiter: 1,5 mm² ... 35 mm²
Anschlussquerschnitt feindrähtig: 1-Leiter: 1 mm² ... 25 mm²
Anschlussquerschnitt feindrähtig mit AEH: 0,5 mm² ... 16 mm²

Umgebungstemperatur: min. -25 °C ... × H 85 mm × T 74 mm

Bauvorschriften/Normen: EN 60898-1

Fabrikat: Doepke oder gleichwertig
Artikelbezeichnung: DLS 6hsl C13-1
Bestellnummer: 09917202
gewähltes Fabrikat/Typ: ___________/___________
Menge: 1,000 Stk
