# Projekt
Specification (GAEB DA 2000 1.2, DA81)
Written by: myview DataGenerator GAEB, myview-GAEB-2000-Export, 22.03.2024

## LV
Date: 22.03.2024

### 01 expand

#### 01.01 Auxiliary switch

##### 01.01.01 For series DLS 6

**01.01.01.001 trip-indicating auxiliary contacts for DLS 6, 1 CO**
Auxiliary switch/Fault signalling switch for retrofitting the Doepke DLS 6 series

Auxiliary switch/Fault signalling switch:
suitable for device class: Miniature circuit-breakers
suitable for model range: DLS 6
Mounting side: right
maximum number of poles of main contact unit: 4
maximum current of main contact unit: 125 A

load circuit (switching contact):
1 CO
Rated voltage (AC): 230 V
max. Rated current AC: 4.8 A
min. Rated power: 0.1 VA

Housing type: distribution board housing
Installation type: Mounting rail (35 mm), Device extension
Protection class: IP20 (installed: IP40)
Dimensions of transformer opening: W 8.8 mm (0.5 MW (module width)) × H 87 mm × D 68.3 mm

Factory: Doepke or similar
Item designation: DHi-S10
Order number: 09917990
selected make/type: ___________/___________
Quantity: 1.000 Pcs
