# Projekt
Specification (GAEB DA 2000 1.2, DA81)
Written by: myview DataGenerator GAEB, myview-GAEB-2000-Export, 22.03.2024

## LV
Date: 22.03.2024

### 01 expand

#### 01.01 Operating current/undervoltage trips

##### 01.01.01 For series DLS 6

**01.01.01.001 Operating current trip for DLS 6 and DMCB 2, 48 V AC/DC**
Shunt release for retrofitting the Doepke DLS 6 series

Shunt release:
suitable for device class: Miniature circuit-breakers
suitable for model range: DLS 6
Mounting side: right
maximum number of poles of main contact unit: 4
maximum current of main contact unit: 63 A

Housing type: distribution board housing
Installation type: Mounting rail (35 mm), Device extension
Protection class: IP20 (installed: IP40)
Dimensions of transformer opening: W 17.7 mm (1 MW (module width)) × H 82.5 mm × D 77.3 mm

Factory: Doepke or similar
Item designation: DASA 48
Order number: 09917994
selected make/type: ___________/___________
Quantity: 1.000 Pcs
