# Projekt
Leistungsbeschreibung (GAEB DA 2000 1.2, DA81)
Währung: EUR
Erstellt mit: myview DataGenerator GAEB, myview-GAEB-2000-Export, 22.03.2024

## LV
Datum: 22.03.2024

### 01 erweitern

#### 01.01 Verdrahtungsmaterial

##### 01.01.01 DAFDD-Sammelschienen

**01.01.01.001 DAFDD-Sammelschiene, Gabel, 2-polig, ablängbar, 10 mm²**
DAFDD-Sammelschienen für Fehlerlichtbogen-Schutzeinrichtungen DAFDD
Ausführung Anschluss: Gabel
Breite in Teilungseinheiten: 60
Phasenanordnung: (L, N, S) x 20
Querschnitt Schiene: 10 mm²
Teilungsmaß Schiene: 17,8
Länge: 1016 mm
Bemessungsspannung AC: 500 V
Bemessungsstrom AC (typ.): 63 A
N-Leiter vorhanden

Fabrikat: Doepke oder gleichwertig
Artikelbezeichnung: B G60TE-1/N/S-10
Bestellnummer: 09920131
gewähltes Fabrikat/Typ: ___________/___________
Menge: 1,000 Stk
