# Projekt
Leistungsbeschreibung (GAEB DA 2000 1.2, DA81)
Währung: EUR
Erstellt mit: myview DataGenerator GAEB, myview-GAEB-2000-Export, 22.03.2024

## LV
Datum: 22.03.2024

### 01 erweitern

#### 01.01 Verdrahtungsmaterial

##### 01.01.01 FI- und LS-Sammelschienen ablängbar

**01.01.01.001 Sammelschiene, Gabel, 1-polig, 63 A, 10 mm², 1012 mm, ablängbar**
FI- und LS-Sammelschienen ablängbar 1000 mm, ablängbar
Ausführung Anschluss: Gabel
Breite in Teilungseinheiten: 56
Phasenanordnung: L1
Querschnitt Schiene: 10 mm²
Teilungsmaß Schiene: 17,8
Länge: 1012 mm
Bemessungsspannung AC: 500 V
Bemessungsstrom AC (typ.): 63 A
Dielektrizitätszahl: 4

Fabrikat: Doepke oder gleichwertig
Artikelbezeichnung: G.1.56.80/12/90°iso
Bestellnummer: 09920150
gewähltes Fabrikat/Typ: ___________/___________
Menge: 1,000 Stk
