# Projekt
Leistungsbeschreibung (GAEB DA 2000 1.2, DA81)
Währung: EUR
Erstellt mit: myview DataGenerator GAEB, myview-GAEB-2000-Export, 22.03.2024

## LV
Datum: 22.03.2024

### 01 erweitern

#### 01.01 Verdrahtungsmaterial

##### 01.01.01 FI- und LS-Sammelschienen

**01.01.01.001 Sammelschiene, Gabel, 3-polig, 9 TE, 63 A ((L1, L2, L3) x 3)**
FI- und LS-Sammelschienen Eurovario-System nach EN 60664-1, 500 V, 10 mm², Gabel
Ausführung Anschluss: Gabel
Breite in Teilungseinheiten: 9
Phasenanordnung: (L1, L2, L3) x 3
Querschnitt Schiene: 10 mm²
Teilungsmaß Schiene: 17,8
Länge: 159 mm
Bemessungsspannung AC: 500 V
Bemessungsstrom AC (typ.): 63 A
Dielektrizitätszahl: 4

Fabrikat: Doepke oder gleichwertig
Artikelbezeichnung: EV-S G 3.9.120
Bestellnummer: 09920175
gewähltes Fabrikat/Typ: ___________/___________
Menge: 1,000 Stk
