# Projekt
Specification (GAEB DA 2000 1.2, DA81)
Written by: myview DataGenerator GAEB, myview-GAEB-2000-Export, 22.03.2024

## LV
Date: 22.03.2024

### 01 switch

#### 01.01 Pressure switches

##### 01.01.01 Pressure switches

**01.01.01.001 Pressure switches, 25 A, 230 V, 400 V AC, 3 NC**
Pressure switches 4 bar - 10.5 bar, 1/2"
mechanical pressure switches for switching pumps
Adjustment range: 4 bar - 10.5 bar
Flange diameter: 1/2"
min. switch-off pressure: 5.5 bar
max. switch-on pressure: 9 bar
Adjustment range pressure difference: min. 3.5 bar ... max. 5 bar

load circuit (switching contact):
3 NC
Number of poles: 3
Rated voltage (AC): 230 V, 400 V (207 V ... 440 V)
Rated current AC (typ.): 25 A
Rated frequency: 50 Hz ... 60 Hz

Installation type: Device extension
Protection class: IP54
Dimensions of transformer opening: W 112 mm × H 105 mm × D 55 mm

Factory: Doepke or similar
Item designation: DSP 10-3
Order number: 09921063
selected make/type: ___________/___________
Quantity: 1.000 Pcs
