# Projekt
Leistungsbeschreibung (GAEB DA 2000 1.2, DA81)
Währung: EUR
Erstellt mit: myview DataGenerator GAEB, myview-GAEB-2000-Export, 22.03.2024

## LV
Datum: 22.03.2024

### 01 schalten

#### 01.01 Schwimmerschalter

##### 01.01.01 füllen/leeren

**01.01.01.001 Schwimmerschalter (füllen/leeren), Anschlusskabel 20 m, Gummileitung, fäkaliengeeignet**
Schwimmerschalter für die Füllstandsüberwachung
Funktion: füllen/leeren

Laststromkreis (Schaltkontakt):
1 Wechsler
Polzahl (gesamt): 1
Bemessungsspannung (AC): 250 V
Bemessungsstrom AC (typ.): 10 A
Bemessungsspannung: 250 V
Bemessungsstrom: 10 A
Kabeltyp: H07RN-F 3X1
Länge Anschlusskabel: 20 m

Gehäuseart: geschlossen
Schutzart: IP68
Abmessungen: H 156 mm
Außendurchmesser: 100 mm

Fabrikat: Doepke oder gleichwertig
Artikelbezeichnung: Champ 2 G-L/F HD 20 m
Bestellnummer: 09921072
gewähltes Fabrikat/Typ: ___________/___________
Menge: 1,000 Stk
