# Projekt
Specification (GAEB DA 2000 1.2, DA81)
Written by: myview DataGenerator GAEB, myview-GAEB-2000-Export, 22.03.2024

## LV
Date: 22.03.2024

### 01 proteger

#### 01.01 Combinaciónes de interruptores diferenciales e interruptores magnetotérmicos (RCBO)

##### 01.01.01 Tipo de corriente de defecto F

**01.01.01.001 Combinación de interruptores diferenciales e interruptores magnetotérmicos, 1+N, 32 A, 0,03 A, C-Característica, Tipo F, breve tiempo de retardo**
Interruptor diferencial independiente de la tensión de alimentación con disparo de sobreintensidad (RCBO) para registrar corrientes de defecto alternas y corrientes de defecto continuas pulsantes
sensibles a corrientes de defecto y a frecuencias mixtas de 10 Hz a 1 kHz cuando se utilizan consumidores electrónicos monofásicos
aptos para la incorporación a posteriori de dispositivos adicionales

Característica de disparo (interruptores magnetotérmicos): C
Tipo de corriente de defecto: F
Corriente de defecto asignada IΔn: 0,03 A
breve tiempo de retardo (resistente a la intemperie)
Posición del conductor neutro: derecha
Anchura en módulos: 2

Circuito de carga (Contacto seccionador):
Número de polos (total): 2
Tensión asignada (CA): 230 V
Intensidad asignada de CA (típica): 32 A
Frecuencia asignada: 50 Hz
máx. Capacidad de conmutación asignada: 10 kA
Tensión de aislamiento asignada: 440 V

Borne roscado arriba, abajo (Circuito de carga):
Sección de conexión unifilar: 1 conductor: 1 mm² ... 25 mm²
Sección de conexión multifilar: 1 conductor: 1 mm² ... 16 mm²
Sección de conexión de hilo fino: 1 conductor: 1 mm² ... 16 mm²
Temperatura ambiente: mín. -25 °C ... máx. 40 °C

Tipo de carcasa: Carcasa de montaje en el cuadro de distribución
Tipo de montaje : Regleta de montaje (35 mm)
Grado de protección: IP20 (montado: IP40)
Dimensiones: An 35 mm (2 Módulo) × Al 80 mm × Pr 74 mm

Marca: Doepke o equivalente
Denominación del artículo: DRCBO 3 C32/0,03/1N-F
Número de referencia: 09932327
marca o tipo elegidos: ___________/___________
Quantity: 1,000 Unid
