# Projekt
Leistungsbeschreibung (GAEB DA 2000 1.2, DA81)
Währung: EUR
Erstellt mit: myview DataGenerator GAEB, myview-GAEB-2000-Export, 22.03.2024

## LV
Datum: 22.03.2024

### 01 schützen

#### 01.01 FI-/LS-Kombinationen (RCBO)

##### 01.01.01 Fehlerstromtyp A

**01.01.01.001 FI-/LS-Kombination, einpolig+N, 16 A, 0,03 A, B-Charakteristik, Typ A, kurzzeitverzögert**
Netzspannungsunabhängiger Fehlerstromschutzschalter mit Überstromauslösung (RCBO) zur Erfassung von Wechselfehler- und pulsierenden Gleichfehlerströmen
geeignet zum nachträglichen Anbau von Zusatzeinrichtungen

Auslösecharakteristik (MCB): B
Fehlerstromtyp: A
Bemessungsfehlerstrom IΔn: 0,03 A
kurzzeitverzögert (gewitterfest)
Neutralleiterposition: rechts
Breite in Teilungseinheiten: 2

Laststromkreis (Lasttrennkontakt):
Polzahl (gesamt): 2
Bemessungsspannung (AC): 230 V
Bemessungsstrom AC (typ.): 16 A
Bemessungsfrequenz: 50 Hz
max. Bemessungsschaltvermögen: 10 kA
Bemessungsisolationsspannung: 440 V

Schraubklemme oben, unten (Laststromkreis):
Anschlussquerschnitt eindrähtig: 1-Leiter: 1 mm² ... 25 mm²
Anschlussquerschnitt mehrdrähtig: 1-Leiter: 1 mm² ... 16 mm²
Anschlussquerschnitt feindrähtig: 1-Leiter: 1 mm² ... 16 mm²
Umgebungstemperatur: min. -25 °C ... max. 40 °C

Gehäuseart: Verteilereinbaugehäuse
Montageart: Tragschiene (35 mm)
Schutzart: IP20 (eingebaut: IP40)
Abmessungen: B 35 mm (2 TE) × H 80 mm × T 74 mm

Bauvorschriften/Normen: EN 61009-1, EN 61009-2-1, ÖVE/ÖNORM E 8601

Fabrikat: Doepke oder gleichwertig
Artikelbezeichnung: DRCBO 3 B16/0,03/1N-A KV
Bestellnummer: 09932404
gewähltes Fabrikat/Typ: ___________/___________
Menge: 1,000 Stk
