# Projekt
Specification (GAEB DA 2000 1.2, DA81)
Written by: myview DataGenerator GAEB, myview-GAEB-2000-Export, 22.03.2024

## LV
Date: 22.03.2024

### 01 proteger

#### 01.01 Combinaciónes de interruptores diferenciales e interruptores magnetotérmicos (RCBO)

##### 01.01.01 Tipo de corriente de defecto A

**01.01.01.001 Combinación de interruptores diferenciales e interruptores magnetotérmicos, 3+N, 20 A, 0,3 A, B-Característica, Tipo A**
Interruptor diferencial independiente de la tensión de alimentación con disparo de sobreintensidad (RCBO) para registrar corrientes de defecto alternas y corrientes de defecto continuas pulsantes
aptos para la incorporación a posteriori de dispositivos adicionales

Característica de disparo (interruptores magnetotérmicos): B
Tipo de corriente de defecto: A
Corriente de defecto asignada IΔn: 0,3 A
Posición del conductor neutro: derecha
Anchura en módulos: 4

Circuito de carga (Contacto seccionador):
Número de polos (total): 4
Tensión asignada (CA): 230 V, 400 V
Intensidad asignada de CA (típica): 20 A
Frecuencia asignada: 50 Hz, 60 Hz
máx. Capacidad de conmutación asignada: 6 kA
Tensión de aislamiento asignada: 440 V

Borne roscado arriba, abajo (Circuito de carga):
Sección de conexión unifilar: 1 conductor: 1 mm² ... 35 mm²; 2 conductor: 1 mm² ... 10 mm²
Sección de conexión multifilar: 1 conductor: 1 mm² ... 25 mm²; 2 conductor: 1 mm² ... 10 mm²
Sección de conexión de hilo fino: 1 conductor: 1 mm² ... 25 mm²; 2 conductor: 1 mm² ... 10 mm²
Temperatura ambiente: mín. -25 °C ... máx. 40 °C

Tipo de carcasa: Carcasa de montaje en el cuadro de distribución
Tipo de montaje : Regleta de montaje (35 mm)
Grado de protección: IP20 (montado: IP40)
Dimensiones: An 70 mm (4 Módulo) × Al 92 mm × Pr 74 mm

Normativas de construcción/Normas: EN 61009-1, EN 61009-2-1, VDE 0664-20

Marca: Doepke o equivalente
Denominación del artículo: DRCBO 4 B20/0,30/3N-A
Número de referencia: 09945115
marca o tipo elegidos: ___________/___________
Quantity: 1,000 Unid
