# Projekt
Leistungsbeschreibung (GAEB DA 2000 1.2, DA81)
Währung: EUR
Erstellt mit: myview DataGenerator GAEB, myview-GAEB-2000-Export, 22.03.2024

## LV
Datum: 22.03.2024

### 01 schützen

#### 01.01 FI-/LS-Kombinationen (RCBO)

##### 01.01.01 Fehlerstromtyp B

**01.01.01.001 FI-/LS-Kombination, einpolig+N, 16 A, 0,03 A, C-Charakteristik, Typ B, kurzzeitverzögert**
Allstromsensitiver Fehlerstromschutzschalter mit Überstromauslösung (RCBO) zur Erfassung von Wechsel-, pulsierenden und glatten Gleichfehlerströmen
sensitiv für Fehlerströme und Mischfrequenzen von 0 Hz bis 150 kHz
geeignet zum nachträglichen Anbau von Zusatzeinrichtungen

Auslösecharakteristik (MCB): C
Fehlerstromtyp: B
Auslösekennlinientyp: SK
Bemessungsfehlerstrom IΔn: 0,03 A
kurzzeitverzögert (gewitterfest)
Neutralleiterposition: rechts
Breite in Teilungseinheiten: 2,5

Laststromkreis (Lasttrennkontakt):
Polzahl (gesamt): 2
Bemessungsspannung (AC): 230 V
Bemessungsstrom AC (typ.): 16 A
Bemessungsfrequenz: 50 Hz
max. Bemessungsschaltvermögen: 6 kA
Bemessungsisolationsspannung: 440 V

Schraubklemme oben, unten (Laststromkreis):
Anschlussquerschnitt eindrähtig: 1-Leiter: 1 mm² ... 35 mm²; 2-Leiter: 1 mm² ... 10 mm²
Anschlussquerschnitt mehrdrähtig: 1-Leiter: 1 mm² ... 25 mm²; 2-Leiter: 1 mm² ... 10 mm²
Anschlussquerschnitt feindrähtig: 1-Leiter: 1 mm² ... 25 mm²; 2-Leiter: 1 mm² ... 10 mm²
Umgebungstemperatur: min. -25 °C ... max. 40 °C

Gehäuseart: Verteilereinbaugehäuse
Montageart: Tragschiene (35 mm)
Schutzart: IP20 (eingebaut: IP40)
Abmessungen: B 44 mm (2,5 TE) × H 91 mm × T 73,5 mm

Zertifizierungen: VDE
Bauvorschriften/Normen: VDE 0664-20, VDE 0664-40, EN 61009-1, EN 62423, ÖVE/ÖNORM E 8601

Fabrikat: Doepke oder gleichwertig
Artikelbezeichnung: DRCBO 4 C16/0,03/1N-B SK
Bestellnummer: 09949124
gewähltes Fabrikat/Typ: ___________/___________
Menge: 1,000 Stk
