# Projekt
Leistungsbeschreibung (GAEB DA 2000 1.2, DA81)
Währung: EUR
Erstellt mit: myview DataGenerator GAEB, myview-GAEB-2000-Export, 22.03.2024

## LV
Datum: 22.03.2024

### 01 schützen

#### 01.01 Brandschutzschalter (AFDD)

##### 01.01.01 Fehlerstromtyp A

**01.01.01.001 Brandschutzschalter, zweipolig, 25 A, 0,03 A, B-Charakteristik, Typ A**
Fehlerstromschutzschalter mit Überstromauslösung (RCBO) und Fehlerlichtbogenerkennung (Brandschutzschalter)
Das Gerät ist für die Erfassung von Wechselfehler- und pulsierenden Gleichfehlerströmen sowie von Fehlerlichtbögen geeignet.

Auslösecharakteristik (MCB): B

Fehlerstromtyp: A
Bemessungsfehlerstrom IΔn: 0,03 A
Neutralleiterposition: links, rechts
Breite in Teilungseinheiten: 3

Laststromkreis (Lasttrennkontakt):
Polzahl (gesamt): 2
Bemessungsspannung (AC): 240 V
Bemessungsstrom AC (typ.): 25 A
Bemessungsfrequenz: 50 Hz
max. Bemessungsschaltvermögen: 10 kA
Bemessungsisolationsspannung: 250 V

Schraubklemme oben, unten (Laststromkreis):
max. Leitungslänge: 70 m
Klemmbereich: min. 1 mm² ... max. 25 mm²
Umgebungstemperatur: min. -25 °C ... max. 40 °C

Gehäuseart: Verteilereinbaugehäuse
Montageart: Tragschiene (35 mm)
Schutzart: IP20 (eingebaut: IP40)
Abmessungen: B 54 mm (3 TE) × H 80 mm × T 76 mm

Zertifizierungen: VDE
Bauvorschriften/Normen: EN 62606, EN 61009

Fabrikat: Doepke oder gleichwertig
Artikelbezeichnung: DAFDD 1 B25/0,03/2-A
Bestellnummer: 09961502
gewähltes Fabrikat/Typ: ___________/___________
Menge: 1,000 Stk
