# Projekt
Leistungsbeschreibung (GAEB DA 2000 1.2, DA81)
Währung: EUR
Erstellt mit: myview DataGenerator GAEB, myview-GAEB-2000-Export, 22.03.2024

## LV
Datum: 22.03.2024

### 01 erweitern

#### 01.01 Verdrahtungsmaterial

##### 01.01.01 D0-Sammelschiene ablängbar

**01.01.01.001 D0-Sammelschiene, Stift, 1-polig, ablängbar, 1 x 16 mm²**
D0-Sammelschiene ablängbar für D0-Lasttrenner Tytan und Coron
Ausführung Anschluss: Stift
Breite in Teilungseinheiten: 37
Phasenanordnung: L1
Querschnitt Schiene: 16 mm²
Teilungsmaß Schiene: 27
Länge: 990 mm
Bemessungsspannung AC: 500 V
Bemessungsstrom AC (typ.): 80 A

Fabrikat: Doepke oder gleichwertig
Artikelbezeichnung: B S037-1-16/080 D0
Bestellnummer: 09980141
gewähltes Fabrikat/Typ: ___________/___________
Menge: 1,000 Stk
