# Projekt
Specification (GAEB DA 2000 1.2, DA81)
Written by: myview DataGenerator GAEB, myview-GAEB-2000-Export, 22.03.2024

## LV
Date: 22.03.2024

### 01 protect

#### 01.01 Fuse-switch-disconnectors

##### 01.01.01 series Tytan

**01.01.01.001 D0 fuse-switch-disconnectors Tytan, one-pole, 10 A, With fuse plug, without fuse**
Main-fuse-switch-disconnectors for D01 and D02 fuses with coloured fitted cartridge and fuse plug according to the specified rated current.

load circuit (switching contact):
1 NO
Number of poles: 1
Rated voltage (AC): 400 V
Rated current AC (typ.): 10 A
Rated voltage (DC): max. 110 V
max. Total rated switching capacity: 50 kA
Rated insulation voltage: 690 V

Electrical endurance: min. 1500 switching cycles
Mechanical endurance: min. 10000 switching cycles
Operating position: optional

Housing type: distribution board housing
Installation type: Mounting rail (35 mm)
Protection class: IP20 (installed: IP40)
Dimensions of transformer opening: W 27 mm (1.5 MW (module width)) × H 86 mm × D 70 mm

Design requirements/Standards: EN 60947-3

Factory: Doepke or similar
Item designation: Tytan II D0-10-1/S
Order number: 09980388
selected make/type: ___________/___________
Quantity: 1.000 Pcs
