# Projekt
Specification (GAEB DA 2000 1.2, DA81)
Written by: myview DataGenerator GAEB, myview-GAEB-2000-Export, 22.03.2024

## LV
Date: 22.03.2024

### 01 conmutar

#### 01.01 Contactores de instalación

##### 01.01.01 con pocos zumbidos

**01.01.01.001 Contactor de instalación 230 V AC, 63 A, 2 Contacto de cierre**
Los contactores de instalación de la serie HS para el montaje en el cuadro de distribución no presentan apenas zumbidos y destacan por sus procesos de conmutación silenciosos, así como por su alta versatilidad (gracias a sus categorías de uso) y por su alta endurancia mecánica y eléctrica. La bobina magnética de esta serie es apta para el modo de servicio continuo (100 % del ciclo de servicio).

Entrada de control:
Tensión asignada (AC): 230 V

Circuito de carga (Contacto de conmutación):
2 Contacto de cierre
Tensión asignada (CA): 400 V
Intensidad asignada de CA (típica): 63 A
máx. Frecuencia de conmutación: 600 / h
Tensión de aislamiento asignada: 440 V
Corriente de cortocircuito asignada "Iq": 3 kA
Tensión asignada AC-1 (fija): 230 V
máx. Potencia asignada AC-1 de 230 V: 14,3 kW
Tensión asignada AC-3 monofásica (fija): 230 V
máx. Potencia asignada de las lámparas eléctricas incandescentes: 8000 VA
máx. Potencia asignada de las lámparas fluorescentes compensada: 3740 VA
máx. Potencia asignada de las lámparas fluorescentes sin compensar: 5100 VA
máx. Potencia asignada de las lámparas fluorescentes con conmutación dual: 8120 VA

Modo de funcionamiento asignado: Servicio continuo
Ciclo de servicio: Servicio continuo (Ciclo de servicio ≤ 100 %)
endurancia eléctrica: mín. 1000000 ciclos de conmutación
endurancia mecánica: mín. 10000000 ciclos de conmutación
Posición de uso: cualquiera

Tipo de carcasa: Carcasa de montaje en el cuadro de distribución
Tipo de montaje : Regleta de montaje (35 mm)
Grado de protección: IP20
Dimensiones: An 35 mm (2 Módulo) × Al 85 mm × Pr 65 mm

Marca: Doepke o equivalente
Denominación del artículo: HS 2-230AC/63-20S
Número de referencia: 09980446
marca o tipo elegidos: ___________/___________
Quantity: 1,000 Unid
