# Projekt
Specification (GAEB DA 2000 1.2, DA81)
Written by: myview DataGenerator GAEB, myview-GAEB-2000-Export, 22.03.2024

## LV
Date: 22.03.2024

### 01 switch

#### 01.01 Installation contactors

##### 01.01.01 quiet

**01.01.01.001 Installation contactor 24 V AC, 25 A, 2 NO**
The HS low-noise version for installation in distributor boards are characterised by low-noise switching operations, by versatility due to their utilization categories and by their long mechanical and electrical service life. The magnetic coil of this series is suitable for continuous operation (100% duty cycle). This low-noise version is suitable for use in industry and workshops.

control input:
Rated voltage (AC): 24 V

load circuit (switching contact):
2 NO
Rated voltage (AC): 400 V
Rated current AC (typ.): 25 A
max. Switching frequency: 300 / h
Rated insulation voltage: 440 V
Rated short-circuit current "Iq": 3 kA
Rated voltage AC-1 (fix): 230 V
max. Rated power AC-1 230 V: 5.5 kW
Rated voltage AC-3 one-phase (fixed): 230 V
max. Rated power glow lamps: 3000 VA
max. Rated power fluorescent lamp compensated: 1360 VA
max. Rated power fluorescent lamp not compensated: 1190 VA
max. Rated power fluorescent lamps duo-switching: 2552 VA

Rated operating mode: continuous operation
Duty cycle: continuous operation (Duty cycle <= 100 %)
Electrical endurance: min. 1 · 10⁶ switching cycles
Mechanical endurance: min. 10000000 switching cycles
Operating position: optional

Housing type: distribution board housing
Installation type: Mounting rail (35 mm)
Protection class: IP20
Dimensions of transformer opening: W 18 mm (1 MW (module width)) × H 85 mm × D 65 mm

Factory: Doepke or similar
Item designation: HS 1-024AC/25-20
Order number: 09980448
selected make/type: ___________/___________
Quantity: 1.000 Pcs
