# Projekt
Leistungsbeschreibung (GAEB DA 2000 1.2, DA81)
Währung: EUR
Erstellt mit: myview DataGenerator GAEB, myview-GAEB-2000-Export, 22.03.2024

## LV
Datum: 22.03.2024

### 01 schalten

#### 01.01 Installationsschütze

##### 01.01.01 brummfrei

**01.01.01.001 Installationsschütz 230 V AC/DC, 25 A, 4 S**
Installationsschütze der Baureihe HS für den Verteilereinbau sind brummarm und zeichnen sich durch sehr geräuscharme Schaltvorgänge, durch eine vielseitige Verwendbarkeit aufgrund ihrer Gebrauchskategorien und durch ihre hohe mechanische und elektrische Lebensdauer aus. Die Magnetspule dieser Baureihe ist für den Dauerbetrieb (100 % ED) geeignet.

Steuereingang:
Bemessungsspannung (AC): 230 V
Bemessungsspannung (DC): 220 V

Laststromkreis (Schaltkontakt):
4 Schließer
Bemessungsspannung (AC): 400 V
Bemessungsstrom AC (typ.): 25 A
max. Schaltfrequenz: 300 / h
Bemessungsisolationsspannung: 440 V
Bemessungskurzschlussstrom "Iq": 10 kA
Bemessungsspannung AC-1: 230 V
max. Bemessungsleistung AC-1 230 V: 5,7 kW
max. Bemessungsleistung AC-1 400 V: 17 kW
Bemessungsspannung AC-3 1-phasig: 230 V
Bemessungsspannung AC-3 3-phasig: 230 V, 400 V
max. Bemessungsstrom AC-3: 9 A
max. Bemessungsleistung AC-3 400 V: 4 kW
max. Bemessungsleistung Glühlampen: 3000 VA
max. Bemessungsleistung Leuchtstofflampen kompensiert: 1360 VA
max. Bemessungsleistung Leuchtstofflampen unkompensiert: 1190 VA
max. Bemessungsleistung Leuchtstofflampen Duoschaltung: 2552 VA

Bemessungsbetriebsart: Dauerbetrieb
Einschaltdauer: Dauerbetrieb (ED <= 100 %)
elektrische Lebensdauer: min. 1 · 10⁶ Schaltspiele
mechanische Lebensdauer: min. 10000000 Schaltspiele
Gebrauchslage: beliebig

Gehäuseart: Verteilereinbaugehäuse
Montageart: Tragschiene (35 mm)
Schutzart: IP20
Abmessungen: B 36 mm (2 TE) × H 85 mm × T 65 mm

Fabrikat: Doepke oder gleichwertig
Artikelbezeichnung: HS 2-230UC/25-40
Bestellnummer: 09980451
gewähltes Fabrikat/Typ: ___________/___________
Menge: 1,000 Stk
