# Projekt
Specification (GAEB DA 2000 1.2, DA81)
Written by: myview DataGenerator GAEB, myview-GAEB-2000-Export, 22.03.2024

## LV
Date: 22.03.2024

### 01 switch

#### 01.01 Stairwell lighting time switches

##### 01.01.01 Stairwell lighting time switches

**01.01.01.001 stairwell lighting time switches 230 V AC**
Stairwell light time switches with LED display and automatic 3/4 wire detection

Functions time-switch: automatic timer with switch-off warning (TW), pulse relay without time function (P)
Adjustment accuracy: < 15% from scale end value
Repeatability accuracy: 2 %
Time delay: min. 0.5 min ... max. 12 min (adjustable in functions T, TW)

control input:
Rated voltage (AC): 230 V (196 V ... 253 V)
Rated frequency: 50 Hz (48 Hz ... 53 Hz)

load circuit (relays):
1 NO
max. Rated current added: 10 A

Operating voltage (AC): 230 V (196 V ... 253 V)

Rated operating mode: continuous operation
Duty cycle: continuous operation (Duty cycle <= 100 %)
Electrical endurance: min. 80000 switching cycles (250 V, incandescent lamp load, 1000 VA)
Mechanical endurance: min. 300000000 switching cycles
Operating position: optional

Housing type: distribution board housing
Installation type: Mounting rail (35 mm)
Protection class: IP40
Dimensions of transformer opening: W 17.5 mm (1 MW (module width)) × H 87 mm × D 65 mm

Design requirements/Standards: EN 60715, BGV A3, EN 60664-1, EN 60721-3-3, EN 60068-2-6, EN 60068-2-27

Factory: Doepke or similar
Item designation: RTZ 2
Order number: 09980719
selected make/type: ___________/___________
Quantity: 1.000 Pcs
