# Projekt
Specification (GAEB DA 2000 1.2, DA81)
Written by: myview DataGenerator GAEB, myview-GAEB-2000-Export, 22.03.2024

## LV
Date: 22.03.2024

### 01 switch

#### 01.01 Installation relays

##### 01.01.01 Installation relays

**01.01.01.001 installation relays 230 V AC, 20 A, 1 NC/1 NO**
compact, monostable installation relays with manual operation mode and switch position indicator

control input:
Rated voltage (AC): 230 V
Rated impulse withstand voltage: 2 kV

load circuit (relays):
1 NC/1 NO
Number of poles: 2
Rated voltage (AC): 250 V, 415 V
max. Rated current added: 20 A
Rated frequency: 50 Hz
Rated insulation voltage: 500 V

Operating voltage (AC): 230 V (207 V ... 253 V)
Operating frequency (fixed): 50 Hz
Rated voltage AC-1 (fix): 250 V
max. Rated current AC-1: 20 A
max. Rated power AC-1: 5000 VA
Rated voltage AC-3 3-phase (fix): 250 V
max. Rated power AC-3: 2000 VA
max. Rated current AC-3: 8 A
max. Rated power glow lamps: 1980 VA
max. Rated power low-voltage halogen lamp: 900 VA
max. Rated power fluorescent lamp compensated: 1105 VA
max. Rated power fluorescent lamp not compensated: 1020 VA
max. Rated power fluorescent lamps duo-switching: 1700 VA

Rated operating mode: short-time operation
Duty cycle: short-time operation (Duty cycle <= 1 h, 100 % with spacer 0,5 mod. widths)
Electrical endurance: min. 40000 switching cycles
Mechanical endurance: min. 1000000 switching cycles
Operating position: not suspended, tilt angle 30°

Housing type: distribution board housing
Installation type: Mounting rail (35 mm)
Protection class: IP20
Dimensions of transformer opening: W 18 mm (1 MW (module width)) × H 90 mm × D 65 mm

Design requirements/Standards: EN 60947-1, EN 60715

Factory: Doepke or similar
Item designation: RI 230-110
Order number: 09981008
selected make/type: ___________/___________
Quantity: 1.000 Pcs
