# Projekt
Leistungsbeschreibung (GAEB DA 2000 1.2, DA81)
Währung: EUR
Erstellt mit: myview DataGenerator GAEB, myview-GAEB-2000-Export, 22.03.2024

## LV
Datum: 22.03.2024

### 01 schalten

#### 01.01 Installationsrelais

##### 01.01.01 Installationsrelais

**01.01.01.001 Installationsrelais 12 V AC, 20 A, 1 W**
Kompaktes, monostabiles Installationsrelais mit Handbetätigung und Schaltstellungsanzeige.

Steuereingang:
Bemessungsspannung (AC): 12 V
Bemessungsstoßspannungsfestigkeit: 2 kV

Laststromkreis (Relais):
1 Wechsler
Polzahl (gesamt): 1
Bemessungsspannung (AC): 250 V
max. Bemessungsstrom angereiht: 20 A
Bemessungsfrequenz: 50 Hz
Bemessungsisolationsspannung: 500 V

Betriebsspannung (AC): 12 V (10,8 V ... 13,2 V)
Betriebsfrequenz: 50 Hz
Bemessungsspannung AC-1: 250 V
max. Bemessungsstrom AC-1: 20 A
max. Bemessungsleistung AC-1: 5000 VA
Bemessungsspannung AC-3 3-phasig: 250 V
max. Bemessungsleistung AC-3: 2000 VA
max. Bemessungsstrom AC-3: 8 A
max. Bemessungsleistung Glühlampen: 1980 VA
max. Bemessungsleistung NV-Halogenlampen: 900 VA
max. Bemessungsleistung Leuchtstofflampen kompensiert: 1105 VA
max. Bemessungsleistung Leuchtstofflampen unkompensiert: 1020 VA
max. Bemessungsleistung Leuchtstofflampen Duoschaltung: 1700 VA

Bemessungsbetriebsart: Kurzzeitbetrieb
Einschaltdauer: Kurzzeitbetrieb (ED <= 1 h, 100 % mit Distanzstück 0,5 TE)
elektrische Lebensdauer: min. 40000 Schaltspiele
mechanische Lebensdauer: min. 1000000 Schaltspiele
Gebrauchslage: nicht hängend, Neigungswinkel 30°

Gehäuseart: Verteilereinbaugehäuse
Montageart: Tragschiene (35 mm)
Schutzart: IP20
Abmessungen: B 18 mm (1 TE) × H 90 mm × T 65 mm

Bauvorschriften/Normen: EN 60947-1, EN 60715

Fabrikat: Doepke oder gleichwertig
Artikelbezeichnung: RI 012-001
Bestellnummer: 09981011
gewähltes Fabrikat/Typ: ___________/___________
Menge: 1,000 Stk
