# Projekt
Leistungsbeschreibung (GAEB DA 2000 1.2, DA81)
Währung: EUR
Erstellt mit: myview DataGenerator GAEB, myview-GAEB-2000-Export, 22.03.2024

## LV
Datum: 22.03.2024

### 01 schalten

#### 01.01 Stromstoßschalter (Fernschalter)

##### 01.01.01 Stromstoßschalter (Fernschalter)

**01.01.01.001 Stromstoßschalter (Fernschalter), 12 V AC, 16 A, 2 S**
Stromstoßschalter (Fernschalter) zur Fernschaltung von Verbrauchern bis 16 A
schaltgeräuscharm und ohne Brummgeräusche
frontseitige Schaltstellungsanzeige
Handbetätigung möglich
großzügig dimensionierte, unverlierbare Klemmen
berührsicher nach BGV A3

Betriebsspannung (AC): 12 V
Betriebsfrequenz: 50 Hz

Steuereingang:
Bemessungsspannung (AC): 12 V
Bemessungsstoßspannungsfestigkeit: 2 kV

Laststromkreis (Relais):
2 Schließer
Polzahl (gesamt): 2
Bemessungsspannung (AC): 250 V (min. 24 V)
Bemessungsstrom AC (typ.): 16 A
Bemessungsfrequenz: 50 Hz
Bemessungsspannung (DC): min. 24 V
Bemessungsisolationsspannung: 500 V
max. Bemessungsleistung Glühlampen: 1980 VA
max. Bemessungsleistung NV-Halogenlampen: 900 VA
max. Bemessungsleistung Leuchtstofflampen kompensiert: 1105 VA
max. Bemessungsleistung Leuchtstofflampen unkompensiert: 1020 VA
max. Bemessungsleistung Leuchtstofflampen Duoschaltung: 1700 VA

Gehäuseart: Verteilereinbaugehäuse
Montageart: Tragschiene (35 mm)
Schutzart: IP20 (eingebaut: IP40)
Abmessungen: B 18 mm (1 TE) × H 90 mm × T 65 mm

Bauvorschriften/Normen: EN 60715, EN 60669-1

Fabrikat: Doepke oder gleichwertig
Artikelbezeichnung: RS 012-200
Bestellnummer: 09981034
gewähltes Fabrikat/Typ: ___________/___________
Menge: 1,000 Stk
