# Projekt
Specification (GAEB DA 2000 1.2, DA81)
Written by: myview DataGenerator GAEB, myview-GAEB-2000-Export, 22.03.2024

## LV
Date: 22.03.2024

### 01 conmutar

#### 01.01 Interruptores de impulsos (interruptores remotos)

##### 01.01.01 Interruptores de impulsos (interruptores remotos)

**01.01.01.001 Interruptores de impulsos (interruptores remotos), 12 V AC, 16 A, 1 Contacto de apertura/1 Contacto de cierre**
Interruptores de impulsos (interruptores remotos) para la conmutación remota de consumidores de hasta 16 A
bajos ruidos de conmutación y ausencia de zumbidos
indicador de la posición de conmutación situado en la parte delantera
posibilidad de accionamiento manual
bornes imperdibles de grandes dimensiones
con protección contra contacto accidental según la normativa BGV A3

Tensión de servicio (CA): 12 V
Frecuencia de servicio (fija): 50 Hz

Entrada de control:
Tensión asignada (AC): 12 V
Resistencia a la tensión de impulsos asignada: 2 kV

Circuito de carga (Relés):
1 Contacto de apertura/1 Contacto de cierre
Número de polos (total): 2
Tensión asignada (CA): 250 V (mín. 24 V)
Intensidad asignada de CA (típica): 16 A
Frecuencia asignada: 50 Hz
Tensión asignada (CC): mín. 24 V
Tensión de aislamiento asignada: 500 V
máx. Potencia asignada de las lámparas eléctricas incandescentes: 1980 VA
máx. Potencia asignada de las lámparas halógenas de bajo voltaje: 900 VA
máx. Potencia asignada de las lámparas fluorescentes compensada: 1105 VA
máx. Potencia asignada de las lámparas fluorescentes sin compensar: 1020 VA
máx. Potencia asignada de las lámparas fluorescentes con conmutación dual: 1700 VA

Tipo de carcasa: Carcasa de montaje en el cuadro de distribución
Tipo de montaje : Regleta de montaje (35 mm)
Grado de protección: IP20 (montado: IP40)
Dimensiones: An 18 mm (1 Módulo) × Al 90 mm × Pr 65 mm

Normativas de construcción/Normas: EN 60715, EN 60669-1

Marca: Doepke o equivalente
Denominación del artículo: RS 012-110
Número de referencia: 09981038
marca o tipo elegidos: ___________/___________
Quantity: 1,000 Unid
