# Projekt
Specification (GAEB DA 2000 1.2, DA81)
Written by: myview DataGenerator GAEB, myview-GAEB-2000-Export, 22.03.2024

## LV
Date: 22.03.2024

### 01 switch

#### 01.01 Impulse relays (remote switches)

##### 01.01.01 Impulse relays (remote switches)

**01.01.01.001 impulse switch (remote switches), 230 V AC, 16 A, 1 CO**
impulse switch (remote switches) to remotely switch consumers up to 16 A
low switching noise and no humming or buzzing
switch position indicator on the front
manual operation possible
generously dimensioned, captive terminals
protected against direct contact as per BGV A3

Operating voltage (AC): 230 V
Operating frequency (fixed): 50 Hz

control input:
Rated voltage (AC): 230 V
Rated impulse withstand voltage: 2 kV

load circuit (relays):
1 CO
Number of poles: 1
Rated voltage (AC): 250 V
Rated current AC (typ.): 16 A
Rated frequency: 50 Hz
Rated insulation voltage: 500 V
max. Rated power glow lamps: 1980 VA
max. Rated power low-voltage halogen lamp: 900 VA
max. Rated power fluorescent lamp compensated: 1105 VA
max. Rated power fluorescent lamp not compensated: 1020 VA
max. Rated power fluorescent lamps duo-switching: 1700 VA

Housing type: distribution board housing
Installation type: Mounting rail (35 mm)
Protection class: IP20 (installed: IP40)
Dimensions of transformer opening: W 18 mm (1 MW (module width)) × H 90 mm × D 65 mm

Design requirements/Standards: EN 60715, EN 60669-1

Factory: Doepke or similar
Item designation: RS 230-001
Order number: 09981044
selected make/type: ___________/___________
Quantity: 1.000 Pcs
