# Projekt
Leistungsbeschreibung (GAEB DA 2000 1.2, DA81)
Währung: EUR
Erstellt mit: myview DataGenerator GAEB, myview-GAEB-2000-Export, 22.03.2024

## LV
Datum: 22.03.2024

### 01 schalten

#### 01.01 Stromstoßschalter mit Zentralsteuerung

##### 01.01.01 Stromstoßschalter mit Zentralsteuerung

**01.01.01.001 Stromstoßschalter mit Zentralsteuerung, 24 V AC, 16 A, 1 S**
Fabrikat: Doepke oder gleichwertig
Artikelbezeichnung: RSZ 024-100
Bestellnummer: 09981050
gewähltes Fabrikat/Typ: ___________/___________
Menge: 1,000 Stk
